# Impermeabilização sob revestimento em locais húmidos, com argamassa

- Propriedade do ficheiro: CYPE INGENIEROS, S.A.
- Formato: FIEBDC-3/2002
- Âmbito geográfico: Moçambique
- Moeda: MZN
- Custos indirectos: 3.00 %
- IVA: 17.00 %

## N Isolamentos e impermeabilizações

### NI Impermeabilizações

#### NIH Locais húmidos

**NIH050** m² Impermeabilização sob revestimento em locais húmidos, com argamassa.
Impermeabilização sob revestimento cerâmico ou de pedra, em paramentos verticais e horizontais de locais húmidos, com argamassa impermeabilizante semi-flexível monocomponente, cor branca, à base de cimento branco de alta resistência, inertes seleccionados, aditivos especiais e resinas, resistência à pressão hidrostática positiva de 3 bar e à pressão hidrostática negativa de 1 bar, aplicada com trincha em duas ou mais camadas sobre o suporte humedecido, de 2 mm de espessura média.
Critérios considerados na determinação do preço da unidade de obra: O preço não inclui o revestimento.
Inclui: Amassadura com batedor eléctrico. Aplicação de uma primeira camada sobre o suporte humedecido. Secagem. Humedecimento da primeira camada e aplicação de uma segunda camada com a mesma consistência da primeira. Correcção de falhas e limpeza final.
Critério de medição de projecto: Superfície medida segundo documentação gráfica de Projecto.
Critério de medição de obra: Medir-se-á a superfície realmente executada segundo especificações de Projecto.

| Código | Un | Descrição | Rendimento | Preço | Importância |
|---|---|---|---|---|---|
| mt15igp005b | kg | Argamassa impermeabilizante semi-flexível monocomponente, cor branca, à base de cimento branco de alta resistência, inertes seleccionados, aditivos especiais e resinas, resistência à pressão hidrostática positiva de 3 bar e à pressão hidrostática negativa de 1 bar, segundo NP EN 1504-2. (material) | 4.000 | 157.18 | 628.72 |
| mo032 | h | Oficial de 1ª aplicador de produtos impermeabilizantes. (mão de obra) | 0.111 | 134.36 | 14.91 |
| mo070 | h | Ajudante de aplicador de produtos impermeabilizantes. (mão de obra) | 0.056 | 100.44 | 5.62 |
| % | % | Custos directos complementares | 2 % | 649.25 | 12.99 |
|  |  | Custos directos |  |  | 662.24 |
