# Impermeabilização de junta de construção exterior, em contacto com a água, através da colocação de fita de PVC-P, de 190 mm de largura

- Propriedade do ficheiro: CYPE INGENIEROS, S.A.
- Formato: FIEBDC-3/2002
- Âmbito geográfico: Moçambique
- Moeda: MZN
- Custos indirectos: 3.00 %
- IVA: 17.00 %

## N Isolamentos e impermeabilizações

### NI Impermeabilizações

#### NIJ Juntas

**NIJ112** m Impermeabilização de junta de construção exterior, em contacto com a água, através da colocação de fita de PVC-P, de 190 mm de largura.
Formação de impermeabilização de junta de construção exterior, exposta a pressão hidrostática, temporal ou permanente, através da colocação de fita de PVC-P, de 190 mm de largura e 3,5 mm de espessura, cor azul. Incluindo p/p de preparação da superfície suporte, uniões soldadas e peças especiais.
Inclui: Limpeza do suporte. Colocação da fita.
Critério de medição de projecto: Comprimento medido segundo documentação gráfica de Projecto.
Critério de medição de obra: Medir-se-á o comprimento realmente executado segundo especificações de Projecto.

| Código | Un | Descrição | Rendimento | Preço | Importância |
|---|---|---|---|---|---|
| mt15bas460a | m | Fita de PVC-P, de 190 mm de largura e 3,5 mm de espessura, cor azul, para vedar juntas de construção exteriores. (material) | 1.050 | 330.92 | 347.47 |
| mo032 | h | Oficial de 1ª aplicador de produtos impermeabilizantes. (mão de obra) | 0.112 | 69.28 | 7.76 |
| % | % | Custos directos complementares | 2 % | 355.23 | 7.10 |
|  |  | Custos directos |  |  | 362.33 |
