# Impermeabilização de coberturas inclinadas, com lâminas de poliolefinas

- Propriedade do ficheiro: CYPE INGENIEROS, S.A.
- Formato: FIEBDC-3/2002
- Âmbito geográfico: Moçambique
- Moeda: MZN
- Custos indirectos: 3.00 %
- IVA: 17.00 %

## N Isolamentos e impermeabilizações

### NI Impermeabilizações

#### NIN Coberturas inclinadas

**NIN011** m² Impermeabilização de coberturas inclinadas, com lâminas de poliolefinas.
Impermeabilização de coberturas inclinadas, com uma pendente média de 5%, com lâmina impermeabilizante, flexível e difusora de vapor de água, composta por uma folha microporosa de polipropileno, com ambas as faces revestidas de geotêxtil não tecido, de 0,45 mm de espessura e 140 g/m², tipo monocamada, totalmente colada ao suporte com cimento cola melhorado, C2 E, com tempo de colocação ampliado.
Inclui: Aplicação do cimento cola. Colocação da geomembrana. Resolução dos pontos singulares.
Critério de medição de projecto: Superfície da vertente medida em verdadeira magnitude, segundo documentação gráfica de Projecto.
Critério de medição de obra: Medir-se-á, em verdadeira magnitude, a superfície realmente executada segundo especificações de Projecto.

| Código | Un | Descrição | Rendimento | Preço | Importância |
|---|---|---|---|---|---|
| mt09mcm060a | kg | Cimento cola melhorado, C2 TE S1, segundo NP EN 12004, deformável, com deslizamento reduzido e tempo de colocação ampliado, cor cinzento, à base de cimento, inertes de granulometria fina, resinas sintéticas e aditivos especiais, com propriedades tixotrópicas e de endurecimento sem retracção. (material) | 2.000 | 37.78 | 75.56 |
| mt15reg070d | m² | Lâmina impermeabilizante, flexível e difusora de vapor de água, composta por uma folha microporosa de polipropileno, com ambas as faces revestidas de geotêxtil não tecido, de 0,45 mm de espessura e 140 g/m², segundo NP EN 13859-1, fornecida em rolos de 50 m de comprimento e 1,5 m de largura. (material) | 1.100 | 198.16 | 217.98 |
| mo029 | h | Oficial de 1ª aplicador de lâminas impermeabilizantes. (mão de obra) | 0.111 | 132.85 | 14.75 |
| mo067 | h | Ajudante de aplicador de lâminas impermeabilizantes. (mão de obra) | 0.111 | 99.31 | 11.02 |
| % | % | Custos directos complementares | 2 % | 319.31 | 6.39 |
|  |  | Custos directos |  |  | 325.70 |
