# Barreira de protecção contra o radão em muro de betão em contacto com o terreno, pela sua face exterior, com lâminas asfálticas

- Propriedade do ficheiro: CYPE INGENIEROS, S.A.
- Formato: FIEBDC-3/2002
- Âmbito geográfico: Moçambique
- Moeda: MZN
- Custos indirectos: 3.00 %
- IVA: 17.00 %

## N Isolamentos e impermeabilizações

### NO Protecção contra o radão

#### NOM Muros em contacto com o terreno

**NOM011** m² Barreira de protecção contra o radão em muro de betão em contacto com o terreno, pela sua face exterior, com lâminas asfálticas.
Barreira de protecção contra o radão em muro de betão em contacto com o terreno, pela sua face exterior, com nível de referência de exposição ao radão 150 Bq/m³, com membrana de betume aditivado com plastómero APP, LA-30-AL, com armadura de alumínio, de superfície não protegida, e coeficiente de difusão do gás radão 1x10-13 m²/s, prévia aplicação de primário com emulsão asfáltica aniônica com cargas (rendimento: 0,5 kg/m²), totalmente aderida ao suporte com maçarico. Colocação em obra: com sobreposições. Exalação de radão prevista através da barreira de protecção: 0,000104 Bq/m²·h.
Critérios considerados na determinação do preço da unidade de obra: O preço não inclui a camada antipunçoamento.
Inclui: Realização de trabalhos auxiliares na superfície suporte (ajuste de ângulos, passagem de tubos, etc.). Limpeza e preparação da superfície. Aplicação da camada de primário. Colocação da lâmina asfáltica. Resolução de pontos singulares.
Critério de medição de projecto: Superfície medida segundo documentação gráfica de Projecto.
Critério de medição de obra: Medir-se-á a superfície realmente executada segundo especificações de Projecto, incluindo as entregas e as sobreposições.

| Código | Un | Descrição | Rendimento | Preço | Importância |
|---|---|---|---|---|---|
| mt14iea020c | kg | Emulsão asfáltica aniônica com cargas. (material) | 0.500 | 318.12 | 159.06 |
| mt14lad010i | m² | Membrana de betume aditivado com plastómero APP, LA-30-AL, de 2 mm de espessura, massa nominal 3 kg/m², com armadura de alumínio, de superfície não protegida. Segundo EN 13707. (material) | 1.100 | 721.36 | 793.50 |
| op00sop010 |  | Maçarico para soldadura de lâminas asfálticas. | 1.000 | 0.00 | 0.00 |
| mo029 | h | Oficial de 1ª aplicador de lâminas impermeabilizantes. (mão de obra) | 0.178 | 140.25 | 24.96 |
| mo067 | h | Ajudante de aplicador de lâminas impermeabilizantes. (mão de obra) | 0.178 | 104.83 | 18.66 |
| % | % | Custos directos complementares | 2 % | 996.18 | 19.92 |
|  |  | Custos directos |  |  | 1016.10 |
