# Acondicionamento acústico em paramentos verticais, com painéis de lã de rocha

- Propriedade do ficheiro: CYPE INGENIEROS, S.A.
- Formato: FIEBDC-3/2002
- Âmbito geográfico: Moçambique
- Moeda: MZN
- Custos indirectos: 3.00 %
- IVA: 17.00 %

## N Isolamentos e impermeabilizações

### NT Condicionamento acústico

#### NTP Paramentos verticais

**NTP005** Ud Acondicionamento acústico em paramentos verticais, com painéis de lã de rocha.
Acondicionamento acústico em paramentos verticais, situado a uma altura maior ou igual a 4 m, com painel acústico autoportante de lã de rocha vulcânica, rectangular, de 2360x1160x40 mm, revestido pela face visível com um véu mineral de cor branca, e com um filtro acústico pela face oposta, com os bordos pintados, com fixações mecânicas, sobre o paramento. Inclusive kit de montagem, para a fixação de painéis de lã de rocha com uma separação entre o painel e o paramento vertical de 15 mm.
Inclui: Limpeza e preparação da superfície suporte. Fixação dos perfis ao paramento. Inserção dos perfis de suspensão no painel. Inserção das peças distanciadoras no painel. Colocação do painel.
Critério de medição de projecto: Número de unidades previstas, segundo documentação gráfica de Projecto.
Critério de medição de obra: Medir-se-á o número de unidades realmente executadas segundo especificações de Projecto.

| Código | Un | Descrição | Rendimento | Preço | Importância |
|---|---|---|---|---|---|
| mt16par135cc | Ud | Painel acústico autoportante de lã de rocha vulcânica, rectangular, de 2360x1160x40 mm, revestido pela face visível com um véu mineral de cor branca, e com um filtro acústico pela face oposta, com os bordos pintados, Euroclasse A2-s1, d0 de reacção ao fogo segundo NP EN 13501-1. (material) | 1.000 | 28684.63 | 28684.63 |
| mt12par205a | Ud | Kit de montagem, formado por dois perfis de fixação, dois perfis de suspensão, duas peças distanciadoras com dois pernos M8 de 10 mm de comprimento, buchas e parafusos; para a fixação de painéis de lã de rocha a paramentos verticais. (material) | 1.000 | 4200.11 | 4200.11 |
| op00tal010 |  | Berbequim. | 1.000 | 0.00 | 0.00 |
| op00ato010 |  | Aparafusadora. | 1.000 | 0.00 | 0.00 |
| mo054 | h | Oficial de 1ª montador de isolamentos. (mão de obra) | 0.368 | 136.52 | 50.24 |
| mo101 | h | Ajudante de montador de isolamentos. (mão de obra) | 0.061 | 99.31 | 6.06 |
| % | % | Custos directos complementares | 2 % | 32941.04 | 658.82 |
|  |  | Custos directos |  |  | 33599.86 |
