# Beirado decorativo

- Propriedade do ficheiro: CYPE INGENIEROS, S.A.
- Formato: FIEBDC-3/2002
- Âmbito geográfico: Moçambique
- Moeda: MZN
- Custos indirectos: 3.00 %
- IVA: 17.00 %

## Q Coberturas

### QR Remates

#### QRA Beirados

**QRA010** m Beirado decorativo.
Beirado decorativo no telhado, formado por cachorros pré-fabricados de betão de 90x7x10 cm, cor branca, assentes com argamassa de cimento, confeccionada em obra, com aditivo hidrófugo, dosificação 1:3 com uma separação de 50 cm, painéis cerâmicos furados com encaixe macho-fêmea de 50x20x3 cm e camada de compressão de 3 cm de espessura com a mesma argamassa.
Critérios considerados na determinação do preço da unidade de obra: O preço não inclui o enchimento das telhas de beirado.
Inclui: Marcação na laje dos elementos componentes do beirado. Assentamento dos cachorros. Formação do painel. Descarga, espalhamento e nivelamento com réguas da camada de argamassa de regularização.
Critério de medição de projecto: Comprimento da borda da vertente, medida pela sua face exterior, segundo documentação gráfica de Projecto.
Critério de medição de obra: Medir-se-á, pelo seu maior desenvolvimento linear, o comprimento realmente executado segundo especificações de Projecto.

| Código | Un | Descrição | Rendimento | Preço | Importância |
|---|---|---|---|---|---|
| mt13anh010b | Ud | Cachorro pré-fabricado de betão, 90x7x10 cm, cor branca. (material) | 1.000 | 317.34 | 317.34 |
| mt04lcg020a | Ud | Painel cerâmico furado com encaixe macho-fêmea, para revestir, 50x20x3 cm, com com topos rectos. (material) | 4.000 | 32.15 | 128.60 |
| mt08aaa010a | m³ | Água. (material) | 0.010 | 68.61 | 0.69 |
| mt01arg005a | t | Areia de pedreira, para argamassa preparada em obra. (material) | 0.074 | 717.47 | 53.09 |
| mt08cem000n | kg | Cimento cinzento em sacos. (material) | 22.500 | 5.64 | 126.90 |
| mt08adt010 | kg | Aditivo hidrófugo para impermeabilização de argamassas ou betões. (material) | 0.450 | 54.89 | 24.70 |
| mq06hor010 | h | Betoneira eléctrica com uma capacidade de amassadura de 160 l. (equipamento) | 0.040 | 123.37 | 4.93 |
| mo020 | h | Oficial de 1ª construção. (mão de obra) | 0.891 | 134.36 | 119.71 |
| mo077 | h | Ajudante de construção. (mão de obra) | 1.337 | 100.44 | 134.29 |
| % | % | Custos directos complementares | 2 % | 910.25 | 18.21 |
|  |  | Custos directos |  |  | 928.46 |
