# Encontro de vertente com chaminés ou condutas de ventilação

- Propriedade do ficheiro: CYPE INGENIEROS, S.A.
- Formato: FIEBDC-3/2002
- Âmbito geográfico: Moçambique
- Moeda: MZN
- Custos indirectos: 3.00 %
- IVA: 17.00 %

## Q Coberturas

### QR Remates

#### QRE Encontros

**QRE010** Ud Encontro de vertente com chaminés ou condutas de ventilação.
Encontro de vertente de telhado com chaminés ou condutas de ventilação, de dimensões 60x60 cm, em cobertura inclinada, impermeabilização com banda autocolante de alumínio, com a superfície em relevo e revestida numa das suas faces com uma camada adesiva de butilo de 0,15 mm de espessura, de 30 cm de largura protegida com perfil de chapa de aço galvanizado, fixado ao paramento com parafusos.
Inclui: Colocação da banda autocolante. Fixação do perfil metálico. Vedação de juntas.
Critério de medição de projecto: Número de unidades previstas, segundo documentação gráfica de Projecto.
Critério de medição de obra: Medir-se-á o número de unidades realmente executadas segundo especificações de Projecto.

| Código | Un | Descrição | Rendimento | Preço | Importância |
|---|---|---|---|---|---|
| mt13aev010aa | m | Banda autocolante de alumínio, com a superfície em relevo e revestida numa das suas faces com uma camada adesiva de butilo de 0,15 mm de espessura, de 30 cm de largura; para a impermeabilização de encontros. (material) | 9.600 | 1005.98 | 9657.41 |
| mt15acc020c | m | Perfil de chapa de aço galvanizado, espessura 0,8 mm, desenvolvimento 300 mm, e 2 dobras. (material) | 2.400 | 196.48 | 471.55 |
| mt26aaa240be | Ud | Bucha de nylon com parafuso de cabeça escareada, de aço galvanizado, de 8 mm de diâmetro e 80 mm de comprimento. (material) | 10.000 | 53.05 | 530.50 |
| mt15sja020a | Ud | Cartucho de pasta de poliuretano, de 310 cm³. (material) | 0.408 | 676.45 | 275.99 |
| mo011 | h | Oficial de 1ª montador. (mão de obra) | 0.270 | 138.06 | 37.28 |
| mo080 | h | Ajudante de montador. (mão de obra) | 0.270 | 100.44 | 27.12 |
| % | % | Custos directos complementares | 2 % | 10999.85 | 220.00 |
|  |  | Custos directos |  |  | 11219.85 |
