# Peças especiais para cobertura inclinada de placas asfálticas

- Propriedade do ficheiro: CYPE INGENIEROS, S.A.
- Formato: FIEBDC-3/2002
- Âmbito geográfico: Moçambique
- Moeda: MZN
- Custos indirectos: 3.00 %
- IVA: 17.00 %

## Q Coberturas

### QU Componentes de coberturas inclinadas e curvas

#### QUA De placas asfálticas

**QUA012** Ud Peças especiais para cobertura inclinada de placas asfálticas.
Arejador, de 86x47 cm, para cobertura inclinada, com uma pendente maior que 10%. Inclusive acessórios de fixação das peças às placas.
Inclui: Marcação e colocação das peças especiais sobre as placas de cobertura. Fixação das peças às placas.
Critério de medição de projecto: Número de unidades previstas, segundo documentação gráfica de Projecto.
Critério de medição de obra: Medir-se-á o número de unidades realmente executadas segundo especificações de Projecto.

| Código | Un | Descrição | Rendimento | Preço | Importância |
|---|---|---|---|---|---|
| mt13lpo070a | Ud | Arejador, de 86x47 cm, para cobertura de placas asfálticas. (material) | 1.000 | 7700.67 | 7700.67 |
| mt13lpo032c | Ud | Prego, para fixação sobre suporte de madeira. (material) | 12.000 | 6.45 | 77.40 |
| mo051 | h | Oficial de 1ª montador de painéis metálicos. (mão de obra) | 0.390 | 136.52 | 53.24 |
| mo098 | h | Ajudante de montador de painéis metálicos. (mão de obra) | 0.195 | 99.31 | 19.37 |
| % | % | Custos directos complementares | 2 % | 7850.68 | 157.01 |
|  |  | Custos directos |  |  | 8007.69 |
