# Perfil decorativo em revestimento interior com peças cerâmicas

- Propriedade do ficheiro: CYPE INGENIEROS, S.A.
- Formato: FIEBDC-3/2002
- Âmbito geográfico: Moçambique
- Moeda: MZN
- Custos indirectos: 3.00 %
- IVA: 17.00 %

## R Revestimentos

### RA De peças rígidas em paramentos verticais

#### RAU Peças especiais

**RAU110** m Perfil decorativo em revestimento interior com peças cerâmicas.
Listelo com perfil de secção quadrada de compósito (WPC), cor cinzento, em revestimento interior com peças cerâmicas de 12 mm de espessura. SUPORTE: paramento vertical, de mais de 3 m de altura. COLOCAÇÃO: com o mesmo material que as peças cerâmicas.
Inclui: Marcação. Corte do perfil. Colocação do perfil. Limpeza final.
Critério de medição de projecto: Comprimento medido segundo documentação gráfica de Projecto, sem incluir vãos de portas.
Critério de medição de obra: Medir-se-á o comprimento realmente executado segundo especificações de Projecto.

| Código | Un | Descrição | Rendimento | Preço | Importância |
|---|---|---|---|---|---|
| mt19awa120t | m | Perfil de secção quadrada de compósito (WPC), cor cinzento de 2,5 m de comprimento, para utilização decorativa em revestimentos com peças cerâmicas de 12 mm de espessura. (material) | 1.050 | 685.73 | 720.02 |
| op00sie030 |  | Serra de disco de diamante, para mesa de trabalho, de corte húmido. | 1.000 | 0.00 | 0.00 |
| mo024 | h | Oficial de 1ª ladrilhador (azulejador). (mão de obra) | 0.153 | 132.85 | 20.33 |
| % | % | Custos directos complementares | 2 % | 740.35 | 14.81 |
|  |  | Custos directos |  |  | 755.16 |
