# Revestimento mural com chapa de aço inoxidável

- Propriedade do ficheiro: CYPE INGENIEROS, S.A.
- Formato: FIEBDC-3/2002
- Âmbito geográfico: Moçambique
- Moeda: MZN
- Custos indirectos: 3.00 %
- IVA: 17.00 %

## R Revestimentos

### RD Decorativos

#### RDE Metálicos

**RDE010** m² Revestimento mural com chapa de aço inoxidável.
Revestimento mural com chapa de aço inoxidável AISI 316, de 1,5 mm de espessura, acabamento brilhante. Fixação à superfície suporte com parafusos de aço inoxidável através do sistema de fixação oculta. Colocação em obra: com parafusos de aço galvanizado sobre substrutura suporte formada por perfis omega de aço galvanizado, de 85 mm de largura, com uma separação de 600 mm. Inclusive ancoragens mecânicas para a fixação da subestrutura suporte.
Inclui: Limpeza e preparação da superfície suporte. Marcação. Fixação dos perfis sobre o paramento. Corte e preparação do revestimento. Colocação e fixação do revestimento. Resolução de encontros e pontos singulares.
Critério de medição de projecto: Superfície medida segundo documentação gráfica de Projecto, descontando as aberturas de superfície maior de 2 m².
Critério de medição de obra: Medir-se-á a superfície realmente executada segundo especificações de Projecto, descontando as aberturas de superfície maior de 2 m².

| Código | Un | Descrição | Rendimento | Preço | Importância |
|---|---|---|---|---|---|
| mt29pme030a | m | Perfil omega de aço galvanizado, de 85 mm de largura. (material) | 1.660 | 189.09 | 313.89 |
| mt26aaa033a | Ud | Ancoragem mecânica com bucha de nylon e parafuso de aço galvanizado, de cabeça escareada. (material) | 12.000 | 27.55 | 330.60 |
| mt29pme010F | m² | Chapa de aço inoxidável AISI 316, de 1,5 mm de espessura, acabamento brilhante. Fixação à superfície suporte com parafusos de aço inoxidável através do sistema de fixação oculta, para revestimento de paramentos verticais interiores. Inclusive perfis ocultos com parafusos de aço inoxidável para a união das chapas entre si. (material) | 1.050 | 18778.11 | 19717.02 |
| mt29pme040a | Ud | Parafuso de aço galvanizado. (material) | 9.330 | 30.41 | 283.73 |
| mo018 | h | Oficial de 1ª serralheiro. (mão de obra) | 0.334 | 134.60 | 44.96 |
| mo059 | h | Ajudante de serralheiro. (mão de obra) | 0.334 | 99.50 | 33.23 |
| % | % | Custos directos complementares | 2 % | 20723.43 | 414.47 |
|  |  | Custos directos |  |  | 21137.90 |
