# Revestimento mural vinílico

- Propriedade do ficheiro: CYPE INGENIEROS, S.A.
- Formato: FIEBDC-3/2002
- Âmbito geográfico: Moçambique
- Moeda: MZN
- Custos indirectos: 3.00 %
- IVA: 17.00 %

## R Revestimentos

### RD Decorativos

#### RDS Flexíveis

**RDS020** m² Revestimento mural vinílico.
Revestimento mural com lâmina homogénea de PVC, de 0,90 mm de espessura, com tratamento de protecção superficial PUR, cor a escolher. Colocação em obra: com adesivo à base de resina acrílica em dispersão aquosa.
Inclui: Limpeza e preparação da superfície suporte. Marcação. Corte e preparação do revestimento. Aplicação da cola. Colocação e fixação do revestimento. Limpeza da cola em excesso e passagem do rolo para tratamento das juntas. Resolução de encontros e pontos singulares.
Critério de medição de projecto: Superfície medida segundo documentação gráfica de Projecto, descontando as aberturas de superfície maior de 2 m².
Critério de medição de obra: Medir-se-á a superfície realmente executada segundo especificações de Projecto, descontando as aberturas de superfície maior de 2 m².

| Código | Un | Descrição | Rendimento | Preço | Importância |
|---|---|---|---|---|---|
| mt29cam010 | kg | Adesivo à base de resina acrílica em dispersão aquosa, para a colagem de revestimentos murais flexíveis. (material) | 0.150 | 453.35 | 68.00 |
| mt18pha080a | m² | Lâmina homogénea de PVC, de 0,9 mm de espessura, com tratamento de protecção superficial PUR, cor a escolher; fornecida em rolos de 200 cm de largura; peso total: 1600 g/m²; Euroclasse B-s2, d0 de reacção ao fogo, segundo NP EN 13501-1. (material) | 1.050 | 2432.62 | 2554.25 |
| mo026 | h | Oficial de 1ª instalador de revestimentos flexíveis. (mão de obra) | 0.145 | 134.36 | 19.48 |
| mo064 | h | Ajudante de instalador de revestimentos flexíveis. (mão de obra) | 0.145 | 100.44 | 14.56 |
| % | % | Custos directos complementares | 2 % | 2656.29 | 53.13 |
|  |  | Custos directos |  |  | 2709.42 |
