# Guarnição de focinho de madeira

- Propriedade do ficheiro: CYPE INGENIEROS, S.A.
- Formato: FIEBDC-3/2002
- Âmbito geográfico: Moçambique
- Moeda: MZN
- Custos indirectos: 3.00 %
- IVA: 17.00 %

## R Revestimentos

### RE Degraus

#### REA Remates

**REA100** Ud Guarnição de focinho de madeira.
Remate de degrau, através de guarnição de focinho de 1200 mm de comprimento, formada por perfil de alumínio, com revestimento de madeira de faia, acabamento envernizado, de 65 mm de largura e 33 mm de altura, fixado com adesivo.
Inclui: Limpeza e preparação da superfície suporte. Marcação. Corte, colocação e fixação do perfil. Resolução de encontros.
Critério de medição de projecto: Comprimento medido segundo documentação gráfica de Projecto.
Critério de medição de obra: Medir-se-á o comprimento realmente executado segundo especificações de Projecto.

| Código | Un | Descrição | Rendimento | Preço | Importância |
|---|---|---|---|---|---|
| mt18rpe100d | Ud | Guarnição de focinho de 1200 mm de comprimento, formada por perfil de alumínio, com revestimento de madeira de faia, acabamento envernizado, de 65 mm de largura e 33 mm de altura. (material) | 1.000 | 2799.64 | 2799.64 |
| mo023 | h | Oficial de 1ª ladrilhador. (mão de obra) | 0.056 | 140.25 | 7.85 |
| % | % | Custos directos complementares | 2 % | 2807.49 | 56.15 |
|  |  | Custos directos |  |  | 2863.64 |
