# Remate de degrau com revestimento cerâmico ou de pedra natural, através de perfil pré-moldado com banda anti-deslizante de borracha sintética

- Propriedade do ficheiro: CYPE INGENIEROS, S.A.
- Formato: FIEBDC-3/2002
- Âmbito geográfico: Moçambique
- Moeda: MZN
- Custos indirectos: 3.00 %
- IVA: 17.00 %

## R Revestimentos

### RE Escadas

#### REA Remates de degrau

**REA033** m Remate de degrau com revestimento cerâmico ou de pedra natural, através de perfil pré-moldado com banda anti-deslizante de borracha sintética.
Formação de remate de degrau com revestimento cerâmico ou de pedra natural, através de perfil de alumínio, de 8 mm de altura, com banda anti-deslizante intercambiável de PVC, de 26 mm de largura, cor amarelo RAL 1021, de aderência R-9, segundo DIN 51130, e perfurações trapezoidais para a sua fixação. Incluindo limpeza e preparação da superfície suporte, marcação e fixação do perfil com adesivo e resolução de encontros.
Inclui: Limpeza e preparação da superfície suporte. Marcação. Corte, colocação e fixação do perfil. Resolução de encontros.
Critério de medição de projecto: Comprimento medido segundo documentação gráfica de Projecto.
Critério de medição de obra: Medir-se-á o comprimento realmente executado segundo especificações de Projecto.

| Código | Un | Descrição | Rendimento | Preço | Importância |
|---|---|---|---|---|---|
| mt18jrs210aaz1a | m | Perfil de alumínio, de 8 mm de altura, com banda anti-deslizante intercambiável de PVC, de 26 mm de largura, cor amarelo RAL 1021, de aderência R-9, segundo DIN 51130, e perfurações trapezoidais para a sua fixação, fornecido em barras de 2,5 m de comprimento, para remate de degrau com revestimento cerâmico ou de pedra natural. (material) | 1.050 | 1904.00 | 1999.20 |
| mo023 | h | Oficial de 1ª ladrilhador. (mão de obra) | 0.056 | 134.36 | 7.52 |
| % | % | Custos directos complementares | 2 % | 2006.72 | 40.13 |
|  |  | Custos directos |  |  | 2046.85 |
