# Emboço de gesso

- Propriedade do ficheiro: CYPE INGENIEROS, S.A.
- Formato: FIEBDC-3/2002
- Âmbito geográfico: Moçambique
- Moeda: MZN
- Custos indirectos: 3.00 %
- IVA: 17.00 %

## R Revestimentos

### RP Conglomerados tradicionais

#### RPG Aplicação de gesso

**RPG010** m² Emboço de gesso.
Formação de revestimento contínuo interior de gesso, aplicado directamente, sobre paramento vertical, até 3 m de altura, de 15 mm de espessura, formado por uma camada de emboço com pasta de gesso de construção B1, aplicado sobre os paramentos a revestir, com mestras só nas esquinas, cantos, guarnições de vãos e mestras intermédias para que a separação entre elas não seja superior a 3 m. Inclusive colocação de perfil para protecção de arestas de plástico e metal com perfurações, remates com rodapé, formação de arestas e cantos, guarnições de aberturas, colocação da malha de fibra de vidro anti-álcalis para reforço de encontros entre materiais diferentes em 10% da superfície do paramento e montagem, desmontagem e remoção de andaimes.
Inclui: Preparação da superfície suporte que se vai revestir. Execução de mestras. Colocação de cantoneiras nas esquinas e saliências. Amassadura do gesso grosso. Aplicação da pasta de gesso entre mestras e regularização do revestimento.
Critério de medição de projecto: Superfície medida desde o pavimento até ao tecto, segundo documentação gráfica de Projecto, sem deduzir aberturas menores que 4 m² e descontando, nas aberturas de superfície maior de 4 m², o excesso sobre 4 m². Não foram objecto de desconto os paramentos verticais que têm armários encastrados, seja qual for a sua dimensão.
Critério de medição de obra: Medir-se-á, a superfície realmente executada segundo especificações de Projecto, considerando como altura a distância entre o pavimento e o tecto, sem deduzir aberturas menores que 4 m² e descontando, nas aberturas de superfície maior de 4 m², o excesso sobre 4 m². Os paramentos que tenham armários encastrados não serão objecto de desconto seja qual for a sua dimensão.

| Código | Un | Descrição | Rendimento | Preço | Importância |
|---|---|---|---|---|---|
| mt28vye020 | m² | Rede de fibra de vidro tecida, anti-álcalis, de 5x5 mm de vão de malha, flexível e imputrescível no tempo, de 70 g/m² de massa superficial e 0,40 mm de espessura do fio, para armar gessos. (material) | 0.105 | 73.31 | 7.70 |
| mt09pye010b | m³ | Pasta de gesso de construção B1, segundo EN 13279-1. (material) | 0.015 | 6792.14 | 101.88 |
| mt28vye010 | m | Cantoneiras de plástico e metal, estáveis à acção dos sulfatos. (material) | 0.215 | 33.76 | 7.26 |
| op00tal020 |  | Berbequim com misturador. | 1.000 | 0.00 | 0.00 |
| mo033 | h | Oficial de 1ª gesseiro. (mão de obra) | 0.226 | 134.36 | 30.37 |
| mo071 | h | Ajudante de gesseiro. (mão de obra) | 0.142 | 100.44 | 14.26 |
| % | % | Custos directos complementares | 2 % | 161.47 | 3.23 |
|  |  | Custos directos |  |  | 164.70 |
