# Estuque sobre paramento interior

- Propriedade do ficheiro: CYPE INGENIEROS, S.A.
- Formato: FIEBDC-3/2002
- Âmbito geográfico: Moçambique
- Moeda: MZN
- Custos indirectos: 3.00 %
- IVA: 17.00 %

## R Revestimentos

### RP Conglomerados tradicionais

#### RPS Estuques

**RPS020** m² Estuque sobre paramento interior.
Formação de estuque mate de cal a frio através da aplicação manual sobre um paramento vertical interior, com emboço previamente executado com acabamento afagado (não incluído neste preço), de três camadas de argamassa de cal com areia de granulometria crescente até ao exterior, de dosagem 1:4 a primeira e dosagem 1:3 as duas restantes. Acabamento superficial: liso lavado. Inclusive, formação de juntas, cantos, mestras, arestas, reentrâncias, ombreiras e lintéis e remates nos encontros com paramentos, revestimentos ou outros elementos assentes na sua superfície.
Inclui: Preparação da superfície suporte. Disposição dos panos de trabalho. Preparação e aplicação das sucessivas camadas. Realização de juntas e encontros. Acabamento superficial. Correcção de falhas e limpeza final.
Critério de medição de projecto: Superfície medida segundo documentação gráfica de Projecto, descontando as aberturas de superfície maior de 3 m², adicionando em alternativa a superfície da parte interior da abertura, correspondente ao desenvolvimento de ombreiras e padieiras. Não foi incrementada a medição por perdas, uma vez que na composição se considerou 5% a mais.
Critério de medição de obra: Medir-se-á a superfície realmente executada segundo especificações de Projecto, descontando as aberturas de superfície maior de 3 m², adicionando em alternativa a superfície da parte interior da abertura, correspondente ao desenvolvimento de ombreiras e padieiras.

| Código | Un | Descrição | Rendimento | Preço | Importância |
|---|---|---|---|---|---|
| mt09mor050c | m³ | Argamassa de cal aérea ou apagada (1:3), confeccionada em obra. (material) | 0.010 | 5776.74 | 57.77 |
| mt09mor050d | m³ | Argamassa de cal aérea ou apagada (1:4), confeccionada em obra. (material) | 0.015 | 5639.53 | 84.59 |
| op00tal020 |  | Berbequim com misturador. | 1.000 | 0.00 | 0.00 |
| mo034 | h | Oficial de 1ª estucador. (mão de obra) | 0.691 | 134.36 | 92.84 |
| mo072 | h | Ajudante de estucador. (mão de obra) | 0.691 | 100.44 | 69.40 |
| % | % | Custos directos complementares | 2 % | 304.60 | 6.09 |
|  |  | Custos directos |  |  | 310.69 |
