# Base de argamassa autonivelante de sulfato de cálcio, de elevada condutibilidade térmica, fabricada em central

- Propriedade do ficheiro: CYPE INGENIEROS, S.A.
- Formato: FIEBDC-3/2002
- Âmbito geográfico: Moçambique
- Moeda: MZN
- Custos indirectos: 3.00 %
- IVA: 17.00 %

## R Revestimentos

### RS Pavimentos

#### RSB Bases de pavimento

**RSB032** m² Base de argamassa autonivelante de sulfato de cálcio, de elevada condutibilidade térmica, fabricada em central.
Base para pavimento interior, de 20 mm de espessura, de argamassa autonivelante, CA - C25 - F5 segundo EN 13813, descarga com misturadora-bombeadora sobre pavimento radiante, como integrante de um sistema de aquecimento, preparada para receber pavimento plástico, cerâmico, pétreo, de madeira ou de resinas poliméricas; e aplicação posterior de agente filmógeno, (0,15 l/m²). Inclusive banda de painel rígido de poliestireno expandido para a preparação das juntas perimetrais de dilatação.
Critérios considerados na determinação do preço da unidade de obra: O preço não inclui o pavimento radiante.
Inclui: Marcação de níveis de acabamento. Preparação das juntas perimetrais de dilatação. Derramamento e espalhamento da mistura. Aplicação do agente filmógeno.
Critério de medição de projecto: Superfície medida segundo documentação gráfica de Projecto.
Critério de medição de obra: Medir-se-á a superfície realmente executada segundo especificações de Projecto, sem deduzir a superfície ocupada pelos pilares situados dentro do seu perímetro.

| Código | Un | Descrição | Rendimento | Preço | Importância |
|---|---|---|---|---|---|
| mt16pea020a | m² | Painel rígido de poliestireno expandido, segundo NP EN 13163, bordo lateral recto, de 10 mm de espessura, resistência térmica 0,25 m²°C/W, condutibilidade térmica 0,036 W/(m°C), para junta de dilatação. (material) | 0.100 | 88.74 | 8.87 |
| mt09mal025a | m³ | Argamassa autonivelante, CA - C25 - F5 segundo EN 13813, à base de sulfato de cálcio, para espessuras de 2,0 a 3,5 cm, usada em nivelação de pavimentos. (material) | 0.020 | 16149.28 | 322.99 |
| mt08cur020a | l | Agente filmógeno, para a cura de betões e argamassas. (material) | 0.150 | 71.43 | 10.71 |
| mq06pym020 | h | Misturadora-bombeadora para argamassas autonivelantes. (equipamento) | 0.050 | 390.28 | 19.51 |
| mo031 | h | Oficial de 1ª aplicador de argamassa autonivelante. (mão de obra) | 0.033 | 134.36 | 4.43 |
| mo069 | h | Ajudante de aplicador de argamassa autonivelante. (mão de obra) | 0.026 | 100.44 | 2.61 |
| % | % | Custos directos complementares | 2 % | 369.12 | 7.38 |
|  |  | Custos directos |  |  | 376.50 |
