# Rodapé de aço inoxidável

- Propriedade do ficheiro: CYPE INGENIEROS, S.A.
- Formato: FIEBDC-3/2002
- Âmbito geográfico: Moçambique
- Moeda: MZN
- Custos indirectos: 3.00 %
- IVA: 17.00 %

## R Revestimentos

### RS Pavimentos

#### RSD Remates de pavimento

**RSD010** m Rodapé de aço inoxidável.
Rodapé de aço inoxidável AISI 304, acabamento escovado, de 80 mm de altura. COLOCAÇÃO: com cola.
Inclui: Limpeza e preparação da superfície suporte. Marcação. Corte do rodapé. Colocação e fixação do rodapé. Resolução de esquinas e encontros. Limpeza final.
Critério de medição de projecto: Comprimento medido segundo documentação gráfica de Projecto, sem incluir vãos de portas. Não foi incrementada a medição por perdas, uma vez que na composição se considerou 5% a mais.
Critério de medição de obra: Medir-se-á o comprimento realmente executado segundo especificações de Projecto.

| Código | Un | Descrição | Rendimento | Preço | Importância |
|---|---|---|---|---|---|
| mt47adc110a | kg | Cola especial de poliuretano bicomponente. (material) | 0.080 | 443.33 | 35.47 |
| mt18rpp020b | m | Rodapé de aço inoxidável AISI 304, acabamento escovado, de 80 mm de altura, inclusive peças para uniões, resolução de ângulos e terminações. (material) | 1.050 | 3040.13 | 3192.14 |
| mo023 | h | Oficial de 1ª ladrilhador. (mão de obra) | 0.134 | 132.85 | 17.80 |
| % | % | Custos directos complementares | 2 % | 3245.41 | 64.91 |
|  |  | Custos directos |  |  | 3310.32 |
