# Pavimento laminado

- Propriedade do ficheiro: CYPE INGENIEROS, S.A.
- Formato: FIEBDC-3/2002
- Âmbito geográfico: Moçambique
- Moeda: MZN
- Custos indirectos: 3.00 %
- IVA: 17.00 %

## R Revestimentos

### RS Pavimentos

#### RSL Laminados

**RSL010** m² Pavimento laminado.
Pavimento laminado, de réguas de 1200x190 mm, Classe 21: Doméstico moderado, resistência à abrasão AC1, formado por painel base de HDF laminado decorativo em pinho, acabamento com camada superficial de protecção plástica, ensamblado com adesivo com classe de durabilidade D3 nas juntas. Todo o conjunto colocado em sistema flutuante com encaixe macho-fêmea sobre lâmina de espuma de polietileno de alta densidade de 3 mm de espessura. Inclusive molduras cobre-juntas, cola e acessórios de montagem para o pavimento laminado.
Inclui: Colocação da base de polietileno. Colocação e recorte da primeira fiada numa esquina da divisão. Colocação e recorte das seguintes fiadas. Colagem das pranchas. Limpeza de restos de cola que possam transbordar pelas juntas. Colocação e recorte da última fiada. Corte das peças para uniões, esquinas e cantos. Fixação das peças sobre o paramento. Ocultação da fixação colocando pasta.
Critério de medição de projecto: Superfície útil, medida segundo documentação gráfica de Projecto. Não foi incrementada a medição por perdas, uma vez que na composição se considerou 5% a mais.
Critério de medição de obra: Medir-se-á a superfície realmente executada segundo especificações de Projecto.

| Código | Un | Descrição | Rendimento | Preço | Importância |
|---|---|---|---|---|---|
| mt16pnc020a | m² | Lâmina de espuma de polietileno de alta densidade de 3 mm de espessura; proporcionando uma redução do nível global de pressão sonora a sons de percussão de 16 dB. (material) | 1.100 | 50.52 | 55.57 |
| mt16aaa030 | m | Fita autocolante para vedação de juntas. (material) | 0.440 | 28.94 | 12.73 |
| mt18lpg010ag | m² | Pavimento laminado, colocação com cola, Classe 21: Doméstico moderado, resistência à abrasão AC1, espessura 7 mm e dimensões 1200x190 mm, formado por: painel base de HDF, laminado decorativo de pinho de 0,2 mm e com camada superficial de protecção plástica. Segundo NP EN 13329 e NP EN 14041. (material) | 1.050 | 1002.18 | 1052.29 |
| mt18mva070 | l | Adesivo, com classe de durabilidade D3 segundo NP EN 204. (material) | 0.050 | 346.27 | 17.31 |
| op00cla010 |  | Pregadora pneumática. | 1.000 | 0.00 | 0.00 |
| op00cep010 |  | Plainas. | 1.000 | 0.00 | 0.00 |
| op00gui010 |  | Guilhotina. | 1.000 | 0.00 | 0.00 |
| mo028 | h | Oficial de 1ª instalador de pavimentos laminados. (mão de obra) | 0.111 | 134.36 | 14.91 |
| mo066 | h | Ajudante de instalador de pavimentos laminados. (mão de obra) | 0.089 | 100.44 | 8.94 |
| % | % | Custos directos complementares | 2 % | 1161.75 | 23.24 |
|  |  | Custos directos |  |  | 1184.99 |
