# Tratamento de acabamento superficial em obra de pavimento interior de mármore

- Propriedade do ficheiro: CYPE INGENIEROS, S.A.
- Formato: FIEBDC-3/2002
- Âmbito geográfico: Moçambique
- Moeda: MZN
- Custos indirectos: 3.00 %
- IVA: 17.00 %

## R Revestimentos

### RS Pavimentos

#### RSP De pedra natural

**RSP030** m² Tratamento de acabamento superficial em obra de pavimento interior de mármore.
Abrilhantamento mecânico em obra de pavimento interior em mármore, con mós de 400 ou superior, com prévia aplicação de líquido cristalizador.
Inclui: Abrilhantamento. Revisão dos rincões de difícil acesso.
Critério de medição de projecto: Superfície medida segundo documentação gráfica de Projecto.
Critério de medição de obra: Medir-se-á a superfície realmente executada segundo especificações de Projecto.

| Código | Un | Descrição | Rendimento | Preço | Importância |
|---|---|---|---|---|---|
| mt18tsm110a | l | Líquido cristalizador, de cor branca, com pH de 2,5, para tratamento superficial de cristalização e abrilhantamento, em pavimentos de pedra natural ou de marmorite. (material) | 0.125 | 1964.81 | 245.60 |
| mq08war155 | h | Polidora para polir ou abrilhantar pavimentos de pedra natural ou de marmorite, com prato de lã de aço ou esponja sintética. (equipamento) | 0.150 | 86.11 | 12.92 |
| op00lij010 |  | Lixadora-polidora. | 1.000 | 0.00 | 0.00 |
| mo037 | h | Oficial de 1ª polidor de pavimentos. (mão de obra) | 0.167 | 134.36 | 22.44 |
| % | % | Custos directos complementares | 2 % | 280.96 | 5.62 |
|  |  | Custos directos |  |  | 286.58 |
