# Pavimento de peças de vidro pisável

- Propriedade do ficheiro: CYPE INGENIEROS, S.A.
- Formato: FIEBDC-3/2002
- Âmbito geográfico: Moçambique
- Moeda: MZN
- Custos indirectos: 3.00 %
- IVA: 17.00 %

## R Revestimentos

### RS Pavimentos

#### RSV De vidro

**RSV010** m² Pavimento de peças de vidro pisável.
Pavimento de peças de vidro pisável, de 50x100 mm e 6+10+10 mm de espessura, translúcido, com os bordos polidos, classificação de prestações 1B1, com resistência ao deslizamento entre 35 e 45, apoiadas em bandas de borracha sintética EPDM, colocadas sobre uma estrutura suporte de perfis metálicos, e ajustadas lateralmente com bandas do mesmo material. Incluindo silicone sintético incolor para enchimento de juntas.
Critérios considerados na determinação do preço da unidade de obra: O preço não inclui a estrutura suporte de perfis metálicos.
Inclui: Marcação. Colocação das bandas de apoio e de ajuste lateral, sobre a estrutura suporte. Colocação das peças de vidro pisável. Vedação de juntas. Limpeza final do pavimento.
Critério de medição de projecto: Superfície medida segundo documentação gráfica de Projecto.
Critério de medição de obra: Medir-se-á a superfície realmente executada segundo especificações de Projecto.

| Código | Un | Descrição | Rendimento | Preço | Importância |
|---|---|---|---|---|---|
| mt21vlp010au | m² | Peças de vidro laminado de segurança, pisável, de 50x100 mm e 6+10+10 mm de espessura, translúcido, composto por vidro exterior temperado de 6 mm de espessura, com resistência ao deslizamento entre 35 e 45 segundo ENV 12633 através da aplicação de um tratamento anti-deslizante na sua face exterior, vidro intermédio temperado de 10 mm de espessura e vidro interior temperado de 10 mm de espessura, unidos mediante dois filmes incolores de polivinil butiral, com os bordos polidos, classificação de prestações 1B1 segundo EN 12600. (material) | 1.000 | 12719.64 | 12719.64 |
| mt21vlp020a | m | Banda de borracha sintética EPDM de 25 mm de largura e 5 mm de espessura, dureza Shore A aproximada de 50, para o ajuste lateral à estrutura suporte das peças de vidro pisável, fornecida em rolos de 10 m de comprimento. (material) | 2.000 | 438.87 | 877.74 |
| mt21vlp030a | m | Banda de borracha sintética EPDM de 45 mm de largura e 5 mm de espessura, para o apoio sobre a estrutura suporte das peças de vidro pisável, fornecida em rolos de 10 m de comprimento. (material) | 2.000 | 868.10 | 1736.20 |
| mt21vva015b | Ud | Cartucho de 310 ml de silicone neutro, cor a escolher, dureza Shore A aproximada de 23, segundo EN ISO 868 e recuperação elástica >=80%, segundo EN ISO 7389. (material) | 0.330 | 584.77 | 192.97 |
| mt21vva021 | Ud | Material auxiliar para a colocação de vidros. (material) | 1.000 | 121.54 | 121.54 |
| mo055 | h | Oficial de 1ª vidraceiro. (mão de obra) | 0.780 | 142.98 | 111.52 |
| mo110 | h | Ajudante de vidraceiro. (mão de obra) | 0.780 | 106.79 | 83.30 |
| % | % | Custos directos complementares | 2 % | 15842.91 | 316.86 |
|  |  | Custos directos |  |  | 16159.77 |
