# Alçapão para tecto falso contínuo de placas de gesso laminado. Sistema "KNAUF"

- Propriedade do ficheiro: CYPE INGENIEROS, S.A.
- Formato: FIEBDC-3/2002
- Âmbito geográfico: Moçambique
- Moeda: MZN
- Custos indirectos: 3.00 %
- IVA: 17.00 %

## R Revestimentos

### RT Tectos falsos em interiores

#### RTC Contínuos, de placas de gesso laminado

**RTC021** Ud Alçapão para tecto falso contínuo de placas de gesso laminado. Sistema "KNAUF".
Alçapão gama Especial, Revo Cleaneo 8/18 R, sistema E112.c "KNAUF", de 415x415, formado por aro de alumínio e porta de placa de gesso laminado com perfurações circulares 8/18 R, Cleaneo Akustik Redonda, de 12,5 mm de espessura, para tecto falso contínuo de placas de gesso laminado. Inclusive acessórios de montagem.
Inclui: Marcação e corte da placa de gesso laminado. Colocação do alçapão. Resolução de encontros e pontos singulares.
Critério de medição de projecto: Número de unidades previstas, segundo documentação gráfica de Projecto.
Critério de medição de obra: Medir-se-á o número de unidades realmente colocadas segundo especificações de Projecto.

| Código | Un | Descrição | Rendimento | Preço | Importância |
|---|---|---|---|---|---|
| mt12ppk065ab | m² | Alçapão gama Especial, Revo Cleaneo 8/18 R, sistema E112.c "KNAUF", de 415x415, formado por aro de alumínio e porta de placa de gesso laminado com perfurações circulares 8/18 R, Cleaneo Akustik Redonda, de 12,5 mm de espessura. (material) | 1.000 | 5908.28 | 5908.28 |
| op00fre010 |  | Fresadora. | 0.100 | 0.00 | 0.00 |
| mo015 | h | Oficial de 1ª montador de tectos falsos. (mão de obra) | 0.334 | 136.52 | 45.60 |
| mo082 | h | Ajudante de montador de tectos falsos. (mão de obra) | 0.167 | 99.31 | 16.58 |
| % | % | Custos directos complementares | 2 % | 5970.46 | 119.41 |
|  |  | Custos directos |  |  | 6089.87 |
