# Tecto falso contínuo de placas de gesso laminado. Sistema "PLACO"

- Propriedade do ficheiro: CYPE INGENIEROS, S.A.
- Formato: FIEBDC-3/2002
- Âmbito geográfico: Moçambique
- Moeda: MZN
- Custos indirectos: 3.00 %
- IVA: 17.00 %

## R Revestimentos

### RT Tectos falsos em interiores

#### RTC Contínuos, de placas de gesso laminado

**RTC018** m² Tecto falso contínuo de placas de gesso laminado. Sistema "PLACO".
Tecto falso contínuo suspenso, liso, situado a uma altura menor de 4 m, com nível de qualidade do acabamento standard (Q2). Sistema "PLACO", constituído por: ESTRUTURA: estrutura metálica de perfis primários F530 "PLACO"; PLACAS: uma camada de placas de gesso laminado A / EN 520 - 1200 / 2000 / 15 / com os bordos longitudinais afinados, BA 15 "PLACO". Inclusive fixações para a ancoragem dos perfis, parafusos para a fixação das placas, massa de secagem em pó SN "PLACO", fita microperfurada de papel "PLACO", e acessórios de montagem.
Inclui: Marcação dos eixos da estrutura metálica. Sinalização dos pontos de ancoragem à laje ou elemento de suporte. Nivelação e suspensão dos perfis primários. Corte das placas. Fixação das placas. Resolução de encontros e pontos singulares. Tratamento de juntas.
Critério de medição de projecto: Superfície medida entre paramentos, segundo documentação gráfica de Projecto, sem descontar aberturas para instalações.
Critério de medição de obra: Medir-se-á a superfície realmente executada segundo especificações de Projecto

| Código | Un | Descrição | Rendimento | Preço | Importância |
|---|---|---|---|---|---|
| mt12ple010b | Ud | Varão galvanizado roscado "PLACO", de 6 mm de diâmetro e 1000 mm de comprimento. (material) | 1.800 | 89.70 | 161.46 |
| mt12ple020 | Ud | Forquilha de suspensão F-530 "PLACO". (material) | 1.800 | 28.59 | 51.46 |
| mt12plp010 | m | Perfil de aço galvanizado, F-530 "PLACO", fabricado através de laminação a frio, de 3000 mm de comprimento, 45x16 mm de secção e 0,6 mm de espessura, para a realização de revestimentos interiores autoportantes e tectos, segundo EN 14195. (material) | 3.000 | 159.16 | 477.48 |
| mt12ple030 | Ud | Peça de união F-530 "PLACO". (material) | 0.160 | 29.90 | 4.78 |
| mt12plt030b | Ud | Parafuso autoperfurante rosca-chapa, TRPF 13 "PLACO", de 13 mm de comprimento. (material) | 1.000 | 1.54 | 1.54 |
| mt12plk010aaead | m² | Placa de gesso laminado A / EN 520 - 1200 / 2000 / 15 / com os bordos longitudinais afinados, BA 15 "PLACO", formada por uma alma de gesso de origem natural embutida e intimamente ligada a duas lâminas de cartão forte. (material) | 1.050 | 476.49 | 500.31 |
| mt12plt010a | Ud | Parafuso auto-roscante TTPC 25 "PLACO", com cabeça de trombeta, de 25 mm de comprimento, para instalação de placas de gesso laminado sobre perfis de espessura inferior a 6 mm. (material) | 10.000 | 1.34 | 13.40 |
| mt12plj010a | m | Fita microperfurada de papel "PLACO", de 50 mm de largura, segundo EN 13963, para acabamento de juntas de placas de gesso laminado. (material) | 1.400 | 5.41 | 7.57 |
| mt12plm010a | kg | Massa de secagem em pó SN "PLACO"; Euroclasse A2-s1, d0 de reacção ao fogo, segundo NP EN 13501-1, intervalo de temperatura de trabalho de 5 a 30°C, para aplicação manual com fita de juntas, segundo EN 13963; para o tratamento das juntas das placas de gesso laminado. (material) | 0.330 | 113.36 | 37.41 |
| op00fre010 |  | Fresadora. | 1.000 | 0.00 | 0.00 |
| op00ato010 |  | Aparafusadora. | 1.000 | 0.00 | 0.00 |
| mo015 | h | Oficial de 1ª montador de tectos falsos. (mão de obra) | 0.523 | 144.14 | 75.39 |
| mo082 | h | Ajudante de montador de tectos falsos. (mão de obra) | 0.523 | 104.83 | 54.83 |
| % | % | Custos directos complementares | 2 % | 1385.63 | 27.71 |
|  |  | Custos directos |  |  | 1413.34 |
