# Bancada de grés porcelânico

- Propriedade do ficheiro: CYPE INGENIEROS, S.A.
- Formato: FIEBDC-3/2002
- Âmbito geográfico: Moçambique
- Moeda: MZN
- Custos indirectos: 3.00 %
- IVA: 17.00 %

## S Equipamentos fixos e sinalização

### SN Bancadas

#### SNG Cerâmicos

**SNG010** Ud Bancada de grés porcelânico.
Bancada de grés porcelânico, de 10 mm de espessura, 350 cm de comprimento e 60 cm de largura, bordo com remate frontal a meia-esquadria de 3 cm de largura, e formação de 1 abertura. Inclusive marcação; suportes e ancoragens de aço galvanizado; resolução de esquinas, ângulos, cantos e remates; uniões entre peças e encontros com paramentos, vedados com silicone; nivelamento e cunhagem; eliminação de restos e limpeza.
Inclui: Marcação e traçado da bancada. Colocação e fixação dos suportes e ancoragens. Colocação, ajuste e fixação das peças que compõem a bancada. Fixação do remate à bancada.
Critério de medição de projecto: Número de unidades previstas, segundo documentação gráfica de Projecto. Não se duplicaram esquinas na medição do comprimento da bancada.
Critério de medição de obra: Medir-se-á o número de unidades realmente executadas segundo especificações de Projecto.

| Código | Un | Descrição | Rendimento | Preço | Importância |
|---|---|---|---|---|---|
| mt19egl030a | m² | Bancada de grés porcelânico, de 10 mm de espessura. (material) | 2.315 | 8331.71 | 19287.91 |
| mt19ewa030sec | m | Formação de bordo com remate frontal colocado a meia-esquadria de 3 cm, em bancada cerâmica, sem incluir o preço do remate. (material) | 4.700 | 1446.84 | 6800.15 |
| mt19ewa010o | Ud | Formação de abertura, em bancada de grés porcelânico. (material) | 1.000 | 3184.01 | 3184.01 |
| mt19ewa020 | Ud | Material auxiliar para fixação de bancada. (material) | 3.500 | 1022.43 | 3578.51 |
| mt19egl035 | l | Massa para utilização interior, de cor a escolher, de alta elasticidade e consistência após o endurecimento, para aplicar como adesivo de fixação e enchimento de juntas de elementos de grés porcelânico. (material) | 0.047 | 1403.43 | 65.96 |
| op00ato010 |  | Aparafusadora. | 1.000 | 0.00 | 0.00 |
| op00amo010 |  | Rebarbadora. | 1.000 | 0.00 | 0.00 |
| op00sie030 |  | Serra de disco de diamante, para mesa de trabalho, de corte húmido. | 1.000 | 0.00 | 0.00 |
| op00tal010 |  | Berbequim. | 1.000 | 0.00 | 0.00 |
| mo011 | h | Oficial de 1ª montador. (mão de obra) | 5.265 | 138.06 | 726.89 |
| mo080 | h | Ajudante de montador. (mão de obra) | 5.483 | 100.44 | 550.71 |
| % | % | Custos directos complementares | 2 % | 34194.14 | 683.88 |
|  |  | Custos directos |  |  | 34878.02 |
