# Equipamento

- Propriedade do ficheiro: CYPE INGENIEROS, S.A.
- Formato: FIEBDC-3/2002
- Âmbito geográfico: Moçambique
- Moeda: MZN
- Custos indirectos: 3.00 %
- IVA: 17.00 %

## U Infra-estruturas no logradouro

### UD Recintos desportivos

#### UDE Equipamentos

**UDE010** Ud Equipamento.
Equipamento desportivo para campo de pelota basca, formado por linha de falta formada por barra metálica e acessórios regulamentares, segundo norma federativa.
Inclui: Marcação. Colocação do equipamento.
Critério de medição de projecto: Número de unidades previstas, segundo documentação gráfica de Projecto.
Critério de medição de obra: Medir-se-á o número de unidades realmente executadas segundo especificações de Projecto.

| Código | Un | Descrição | Rendimento | Preço | Importância |
|---|---|---|---|---|---|
| mt47ede010c | Ud | Equipamento desportivo para campo de pelota basca, composto de linha de falta com barra metálica e acessórios regulamentares, segundo norma federativa. (material) | 1.000 | 15072.20 | 15072.20 |
| mo041 | h | Oficial de 1ª construção de obra civil. (mão de obra) | 1.114 | 134.36 | 149.68 |
| mo087 | h | Ajudante de construção de obra civil. (mão de obra) | 1.114 | 100.44 | 111.89 |
| % | % | Custos directos complementares | 2 % | 15333.77 | 306.68 |
|  |  | Custos directos |  |  | 15640.45 |
