# Banco metálico

- Propriedade do ficheiro: CYPE INGENIEROS, S.A.
- Formato: FIEBDC-3/2002
- Âmbito geográfico: Moçambique
- Moeda: MZN
- Custos indirectos: 3.00 %
- IVA: 17.00 %

## U Infra-estruturas no logradouro

### UM Mobiliário urbano

#### UMB Bancos e mesas

**UMB010** Ud Banco metálico.
Banco com encosto, de chapa perfurada de aço galvanizado, de 180 cm de comprimento, com suportes de secção rectangular, pintado, fixado com buchas e parafusos de aço a uma superfície suporte (não incluída neste preço). Totalmente montado.
Inclui: Marcação de alinhamentos e níveis. Colocação e fixação das peças.
Critério de medição de projecto: Número de unidades previstas, segundo documentação gráfica de Projecto.
Critério de medição de obra: Medir-se-á o número de unidades realmente executadas segundo especificações de Projecto.

| Código | Un | Descrição | Rendimento | Preço | Importância |
|---|---|---|---|---|---|
| mt52mug050a | Ud | Banco com encosto, de chapa perfurada de aço galvanizado, de 180 cm de comprimento, com suportes de secção rectangular, pintado. (material) | 1.000 | 30940.64 | 30940.64 |
| mt52mug200b | Ud | Repercussão, na colocação de banco, de elementos de fixação sobre superfície suporte: cunhas e parafusos de aço. (material) | 1.000 | 383.51 | 383.51 |
| op00tal010 |  | Berbequim. | 1.000 | 0.00 | 0.00 |
| op00ato010 |  | Aparafusadora. | 1.000 | 0.00 | 0.00 |
| mo041 | h | Oficial de 1ª construção de obra civil. (mão de obra) | 0.446 | 134.36 | 59.92 |
| mo087 | h | Ajudante de construção de obra civil. (mão de obra) | 0.446 | 100.44 | 44.80 |
| % | % | Custos directos complementares | 2 % | 31428.87 | 628.58 |
|  |  | Custos directos |  |  | 32057.45 |
