# Borda de piscina

- Propriedade do ficheiro: CYPE INGENIEROS, S.A.
- Formato: FIEBDC-3/2002
- Âmbito geográfico: Moçambique
- Moeda: MZN
- Custos indirectos: 3.00 %
- IVA: 17.00 %

## U Infra-estruturas no logradouro

### UP Piscinas

#### UPR Remates pré-fabricados

**UPR010** m Borda de piscina.
Formação de borda de piscina com peças pré-fabricadas de betão, anti-deslizantes, de 40x100 cm, cor branca, acabamento escovado, assente com argamassa de cimento, confeccionada em obra, dosificação 1:6. Inclusive tratamento de juntas, montagem, colocação e assentamento.
Inclui: Marcação da disposição das peças. Colocação com argamassa das peças alinhadas, com uma ligeira pendente para o exterior. Enchimento de juntas e limpeza das peças.
Critério de medição de projecto: Comprimento medido segundo documentação gráfica de Projecto.
Critério de medição de obra: Medir-se-á o comprimento realmente executado segundo especificações de Projecto.

| Código | Un | Descrição | Rendimento | Preço | Importância |
|---|---|---|---|---|---|
| mt47prp050a | m | Peças pré-fabricadas de betão, anti-deslizantes, de 40x100 cm, cor branca, acabamento escovado, para borda de piscina. (material) | 1.050 | 5440.12 | 5712.13 |
| mt08aaa010a | m³ | Água. (material) | 0.006 | 68.61 | 0.41 |
| mt01arg005a | t | Areia de pedreira, para argamassa preparada em obra. (material) | 0.024 | 717.47 | 17.22 |
| mt08cem000n | kg | Cimento cinzento em sacos. (material) | 3.750 | 5.64 | 21.15 |
| mt09moe030 | m³ | Argamassa especial extrafina. (material) | 0.001 | 5648.68 | 5.65 |
| mq06hor010 | h | Betoneira eléctrica com uma capacidade de amassadura de 160 l. (equipamento) | 0.011 | 123.37 | 1.36 |
| mo041 | h | Oficial de 1ª construção de obra civil. (mão de obra) | 0.245 | 134.36 | 32.92 |
| mo087 | h | Ajudante de construção de obra civil. (mão de obra) | 0.256 | 100.44 | 25.71 |
| % | % | Custos directos complementares | 2 % | 5816.55 | 116.33 |
|  |  | Custos directos |  |  | 5932.88 |
