# Muro de gabiões para vadação de terreno

- Propriedade do ficheiro: CYPE INGENIEROS, S.A.
- Formato: FIEBDC-3/2002
- Âmbito geográfico: Moçambique
- Moeda: MZN
- Custos indirectos: 3.00 %
- IVA: 17.00 %

## U Infra-estruturas no logradouro

### UV Vedações

#### UVM Muros

**UVM030** m² Muro de gabiões para vadação de terreno.
Vedação formada por muro de gabiões com duas faces à vista composto por gabião de 2000x1000x250 mm de malha electrossoldada, de arame de aço galvanizado, de 3,5 a 6 mm de diâmetro, com uma abertura de malha de 25x100 mm em todas as faces, com uma resistência à corrosão em nevoeiro salino superior a 3000 horas e uma resistência mínima à tracção do arame de 450 N/mm²; e enchimento com meios mecânicos com pedra calcária, de granulometria compreendida entre 150 e 200 mm.
Critérios considerados na determinação do preço da unidade de obra: O preço não inclui a fundação.
Inclui: Marcação. Preparação da superfície de apoio. Colocação dos gabiões. Amarração das arestas. Enchimento dos gabiões. Fechamento e atamento final dos gabiões. Remoção do material sobrante.
Critério de medição de projecto: Superfície medida segundo documentação gráfica de Projecto.
Critério de medição de obra: Medir-se-á a superfície realmente executada segundo especificações de Projecto.

| Código | Un | Descrição | Rendimento | Preço | Importância |
|---|---|---|---|---|---|
| mt07etf035a | Ud | Gabião de 2000x1000x250 mm de malha electrossoldada, de arame de aço galvanizado, segundo NP EN 10244-2, de 3,5 a 6 mm de diâmetro, com uma abertura de malha de 25x100 mm em todas as faces, com uma resistência à corrosão em nevoeiro salino superior a 3000 horas segundo EN ISO 10289 e NP EN ISO 9227 e uma resistência mínima à tracção do arame de 450 N/mm² segundo NP EN 10223-8 e dois tubos ocos de aço de 60 mm de diâmetro para ancoragem a fundação. (material) | 0.500 | 5027.77 | 2513.89 |
| mt06psm010b | m³ | Pedra de calcário de granulometria compreendida entre 150 e 200 mm, com desgaste no ensaio de Los Angeles < 50. (material) | 0.275 | 654.71 | 180.05 |
| mq01exn020a | h | Retroescavadora hidráulica sobre pneus, de 105 kW. (equipamento) | 1.100 | 1856.34 | 2041.97 |
| mq04cab010c | h | Camião basculante de 12 t de carga, de 162 kW. (equipamento) | 1.100 | 1608.82 | 1769.70 |
| mo041 | h | Oficial de 1ª construção de obra civil. (mão de obra) | 1.226 | 134.36 | 164.73 |
| mo087 | h | Ajudante de construção de obra civil. (mão de obra) | 1.226 | 100.44 | 123.14 |
| % | % | Custos directos complementares | 2 % | 6793.48 | 135.87 |
|  |  | Custos directos |  |  | 6929.35 |
