# Vedação de terreno, de rede de torção simples

- Propriedade do ficheiro: CYPE INGENIEROS, S.A.
- Formato: FIEBDC-3/2002
- Âmbito geográfico: Moçambique
- Moeda: MZN
- Custos indirectos: 3.00 %
- IVA: 17.00 %

## U Infra-estruturas no logradouro

### UV Vedações

#### UVT Malhas metálicas

**UVT010** m Vedação de terreno, de rede de torção simples.
Vedação de terreno formada por rede de torção simples, de 8 mm de espaçamento da malha e 1,1 mm de diâmetro, acabamento galvanizado e postes de aço galvanizado de 48 mm de diâmetro e 1 m de altura, encastrados em dados de betão, em caboucos escavados no terreno. Inclusive acessórios para a fixação da rede de torção simples aos postes metálicos.
Inclui: Marcação. Escavação de caboucos no terreno. Colocação dos postes nos caboucos. Betonagem. Aprumo e alinhamento dos postes e escoras. Colocação da malha.
Critério de medição de projecto: Comprimento medido segundo documentação gráfica de Projecto, descontando as aberturas de comprimento maior de 1 m.
Critério de medição de obra: Medir-se-á o comprimento realmente executado segundo especificações de Projecto, descontando as aberturas de comprimento maior de 1 m.

| Código | Un | Descrição | Rendimento | Preço | Importância |
|---|---|---|---|---|---|
| mt52vst030a | Ud | Poste intermédio de tubo de aço galvanizado, de 48 mm de diâmetro e 1,5 mm de espessura, altura 1 m. (material) | 0.220 | 977.40 | 215.03 |
| mt52vst030i | Ud | Poste interior de reforço de tubo de aço galvanizado, de 48 mm de diâmetro e 1,5 mm de espessura, altura 1 m. (material) | 0.060 | 1084.36 | 65.06 |
| mt52vst030q | Ud | Poste extremo de tubo de aço galvanizado, de 48 mm de diâmetro e 1,5 mm de espessura, altura 1 m. (material) | 0.040 | 1329.45 | 53.18 |
| mt52vst030y | Ud | Poste de esquina de tubo de aço galvanizado, de 48 mm de diâmetro e 1,5 mm de espessura, altura 1 m. (material) | 0.200 | 1500.28 | 300.06 |
| mt52vst010aa | m² | Rede de torção simples, de 8 mm de espaçamento da malha e 1,1 mm de diâmetro, acabamento galvanizado. (material) | 1.200 | 189.05 | 226.86 |
| mt52vpm055 | Ud | Acessórios para a fixação da rede de torção simples aos postes metálicos. (material) | 1.000 | 120.57 | 120.57 |
| mt10hmf020Pa | m³ | Betão simples C20/25 (X0(P); D25; S2; Cl 1,0), fabricado em central, segundo NP EN 206. (material) | 0.015 | 4353.28 | 65.30 |
| op00tal010 |  | Berbequim. | 1.000 | 0.00 | 0.00 |
| op00ato010 |  | Aparafusadora. | 1.000 | 0.00 | 0.00 |
| au00auh040 |  | Vibrador de betão, eléctrico. | 1.000 | 0.00 | 0.00 |
| mo087 | h | Ajudante de construção de obra civil. (mão de obra) | 0.111 | 100.44 | 11.15 |
| mo011 | h | Oficial de 1ª montador. (mão de obra) | 0.100 | 138.06 | 13.81 |
| mo080 | h | Ajudante de montador. (mão de obra) | 0.100 | 100.44 | 10.04 |
| % | % | Custos directos complementares | 3 % | 1081.06 | 32.43 |
|  |  | Custos directos |  |  | 1113.49 |
