# Vedação de terreno formada por painéis de malha electrossoldada com dobras de reforço

- Propriedade do ficheiro: CYPE INGENIEROS, S.A.
- Formato: FIEBDC-3/2002
- Âmbito geográfico: Moçambique
- Moeda: MZN
- Custos indirectos: 3.00 %
- IVA: 17.00 %

## U Infra-estruturas no logradouro

### UV Vedações

#### UVT Malhas metálicas

**UVT030** m Vedação de terreno formada por painéis de malha electrossoldada com dobras de reforço, de 200x50 mm de espaçamento da malha, reduzido a 50x50 mm nas zonas de dobras, e 5 mm de diâmetro, de 2,50x1,00 m, acabamento galvanizado e plastificado em cor verde RAL 6015 e postes de perfil oco de secção rectangular, de 60x40x2 mm, encastrados em muros de alvenaria ou betão. Inclusive argamassa de cimento para assentamento dos postes acessórios para a fixação dos painéis de malha electrossoldada modular aos postes metálicos.
Vedação de terreno formada por painéis de malha electrossoldada com dobras de reforço, de 200x50 mm de espaçamento da malha, reduzido a 50x50 mm nas zonas de dobras, e 5 mm de diâmetro, de 2,50x1,00 m, acabamento galvanizado e plastificado em cor verde RAL 6015 e postes de perfil oco de secção rectangular, de 60x40x2 mm, encastrados em muros de alvenaria ou betão. Inclusive argamassa de cimento para assentamento dos postes acessórios para a fixação dos painéis de malha electrossoldada modular aos postes metálicos.
Inclui: Marcação. Abertura de vãos para colocação dos montantes. Colocação dos postes. Derramamento da argamassa. Aprumo e alinhamento dos postes. Colocação dos painéis de malha. Colocação de acessórios. Atirantamento dos painéis de malha.
Critério de medição de projecto: Comprimento medido segundo documentação gráfica de Projecto, descontando as aberturas de comprimento maior de 1 m.
Critério de medição de obra: Medir-se-á o comprimento realmente executado segundo especificações de Projecto, descontando as aberturas de comprimento maior de 1 m.
Critérios considerados na determinação do preço da unidade de obra: O preço não inclui o muro.

| Código | Un | Descrição | Rendimento | Preço | Importância |
|---|---|---|---|---|---|
| mt52vsm010b | m | Painel de malha electrossoldada com dobras de reforço, de 200x50 mm de espaçamento da malha, reduzido a 50x50 mm nas zonas de dobras, e 5 mm de diâmetro, de 2,50x1,00 m, acabamento galvanizado e plastificado em cor verde RAL 6015. (material) | 1.000 | 5054.52 | 5054.52 |
| mt52vpm030b | Ud | Poste de perfil oco de aço de secção rectangular 60x40x2 mm, de 1 m de altura, acabamento galvanizado e plastificado em cor verde RAL 6015. (material) | 0.200 | 1357.06 | 271.41 |
| mt52vpm050 | Ud | Acessórios para a fixação dos painéis de malha electrossoldada modular aos postes metálicos. (material) | 1.200 | 215.89 | 259.07 |
| mt08aaa010a | m³ | Água. (material) | 0.006 | 59.36 | 0.36 |
| mt01arg005a | t | Areia de pedreira, para argamassa preparada em obra. (material) | 0.015 | 611.64 | 9.17 |
| mt08cem000n | kg | Cimento cinzento em sacos. (material) | 3.800 | 4.88 | 18.54 |
| mt08adt010 | kg | Aditivo hidrófugo para impermeabilização de argamassas ou betões. (material) | 0.076 | 47.48 | 3.61 |
| op00tal010 |  | Berbequim. | 1.000 | 0.00 | 0.00 |
| op00ato010 |  | Aparafusadora. | 1.000 | 0.00 | 0.00 |
| mo087 | h | Ajudante de construção de obra civil. (mão de obra) | 0.113 | 73.13 | 8.26 |
| mo011 | h | Oficial de 1ª montador. (mão de obra) | 0.101 | 101.30 | 10.23 |
| mo080 | h | Ajudante de montador. (mão de obra) | 0.101 | 73.13 | 7.39 |
| % | % | Custos directos complementares | 3 % | 5642.56 | 169.28 |
|  |  | Custos directos |  |  | 5811.84 |
