# Extintor

- Propriedade do ficheiro: CYPE INGENIEROS, S.A.
- Formato: FIEBDC-3/2002
- Âmbito geográfico: Moçambique
- Moeda: MZN
- Custos indirectos: 3.00 %
- IVA: 17.00 %

## Y Segurança e saúde

### YC Sistemas de protecção colectiva

#### YCU Protecção contra incêndios

**YCU010** Ud Extintor.
Extintor portátil de pó químico ABC polivalente, pressurizado com nitrogénio, com 6 kg de agente extintor, de eficácia 27A-183B, com corpo de aço com revestimento interior resistente à corrosão e acabamento exterior com tinta epóxi cor vermelho, tubo sonda, válvula de palanca, anilha de segurança, manómetro, base de plástico e mangueira com casquilho difusor, amortizável em 3 utilizações.
Critério de medição de projecto: Número de unidades previstas, segundo Plano de Segurança e Saúde.
Critério de medição de obra: Medir-se-á o número de unidades realmente colocadas segundo especificações do Plano de Segurança e Saúde.

| Código | Un | Descrição | Rendimento | Preço | Importância |
|---|---|---|---|---|---|
| mt41ixi110v | Ud | Extintor portátil de pó químico ABC polivalente, pressurizado com nitrogénio, com 6 kg de agente extintor, de eficácia 27A-183B, com corpo de aço com revestimento interior resistente à corrosão e acabamento exterior com tinta epóxi cor vermelho, tubo sonda, válvula de palanca, anilha de segurança, manómetro, base de plástico e mangueira com casquilho difusor, com suporte e acessórios de montagem, segundo NP EN 3. (material) | 0.333 | 3479.64 | 1158.72 |
| mo120 | h | Operário Segurança e Saúde. (mão de obra) | 0.111 | 96.77 | 10.74 |
| % | % | Custos directos complementares | 2 % | 1169.46 | 23.39 |
|  |  | Custos directos |  |  | 1192.85 |
