# Cone

- Propriedade do ficheiro: CYPE INGENIEROS, S.A.
- Formato: FIEBDC-3/2002
- Âmbito geográfico: Moçambique
- Moeda: MZN
- Custos indirectos: 3.00 %
- IVA: 17.00 %

## Y Segurança e saúde

### YS Sinalização provisória de obras

#### YSB Balizamento

**YSB060** Ud Cone.
Cone de sinalização reflector de 75 cm de altura, de 2 peças, com corpo de polietileno e base de borracha, com 1 banda reflectora de 300 mm de largura e retro-reflexão nível 1 (E.G.), amortizável em 10 utilizações. Inclusive, manutenção em condições seguras durante todo o período de tempo necessário e desmontagem.
Inclui: Colocação e verificação. Desmontagem posterior. Transporte até ao local de armazenamento ou remoção para contentor.
Critério de medição de projecto: Número de unidades previstas, segundo Plano de Segurança e Saúde.
Critério de medição de obra: Medir-se-á o número de unidades realmente colocadas segundo especificações do Plano de Segurança e Saúde.

| Código | Un | Descrição | Rendimento | Preço | Importância |
|---|---|---|---|---|---|
| mt50bal030Ca | Ud | Cone de sinalização reflector de 75 cm de altura, de 2 peças, com corpo de polietileno e base de borracha, com 1 banda reflectora de 300 mm de largura e retro-reflexão nível 1 (E.G.). (material) | 0.100 | 2145.95 | 214.60 |
| mo120 | h | Operário Segurança e Saúde. (mão de obra) | 0.022 | 96.77 | 2.13 |
| % | % | Custos directos complementares | 2 % | 216.73 | 4.33 |
|  |  | Custos directos |  |  | 221.06 |
