# Estaca reflectora

- Propriedade do ficheiro: CYPE INGENIEROS, S.A.
- Formato: FIEBDC-3/2002
- Âmbito geográfico: Moçambique
- Moeda: MZN
- Custos indirectos: 3.00 %
- IVA: 17.00 %

## Y Segurança e saúde

### YS Sinalização provisória de obras

#### YSB Balizamento

**YSB100** Ud Estaca reflectora.
Fornecimento e colocação no terreno de estaca reflectora de marcação, a uma face, para balizamento, com vareta de 40 cm e retro-reflexão nível 1 (E.G.), amortizável em 10 utilizações. Inclusive manutenção em condições seguras durante todo o período de tempo necessário e desmontagem.
Inclui: Marcação. Cravação das estacas no terreno. Desmontagem posterior. Transporte até ao local de armazenamento ou remoção para contentor.
Critério de medição de projecto: Número de unidades previstas, segundo Plano de Segurança e Saúde.
Critério de medição de obra: Medir-se-á o número de unidades realmente colocadas segundo especificações do Plano de Segurança e Saúde.

| Código | Un | Descrição | Rendimento | Preço | Importância |
|---|---|---|---|---|---|
| mt50bal100a | Ud | Estaca reflectora de marcação, a uma face, para balizamento, com vareta de 40 cm e retro-reflexão nível 1 (E.G.). (material) | 0.100 | 618.09 | 61.81 |
| mo120 | h | Operário Segurança e Saúde. (mão de obra) | 0.167 | 96.77 | 16.16 |
| % | % | Custos directos complementares | 2 % | 77.97 | 1.56 |
|  |  | Custos directos |  |  | 79.53 |
