# Barreira de segurança

- Propriedade do ficheiro: CYPE INGENIEROS, S.A.
- Formato: FIEBDC-3/2002
- Âmbito geográfico: Moçambique
- Moeda: MZN
- Custos indirectos: 3.00 %
- IVA: 17.00 %

## Y Segurança e saúde

### YS Sinalização provisória de obras

#### YSB Balizamento

**YSB130** m Barreira de segurança.
Delimitação provisória de zona de obras através de vedação perimetral formada por barreiras de segurança de ferro, de 1,10x2,50 m, cor amarelo, com barras verticais montadas sobre caixilho de tubo, com dois pés metálicos, amortizáveis em 20 utilizações. Inclusive tubo reflector de PVC para melhorar a visibilidade da vedação e manutenção em condições seguras durante todo o período de tempo necessário.
Inclui: Montagem. Desmontagem posterior. Transporte até ao local de armazenamento ou remoção para contentor.
Critério de medição de projecto: Comprimento medido segundo Plano de Segurança e Saúde.
Critério de medição de obra: Será medido o comprimento realmente montado segundo especificações do Plano de Segurança e Saúde.

| Código | Un | Descrição | Rendimento | Preço | Importância |
|---|---|---|---|---|---|
| mt50vbe010dbk | Ud | Barreira de segurança de ferro, de 1,10x2,50 m, cor amarelo, com barras verticais montadas sobre caixilho de tubo, com dois pés metálicos, incluindo placa para publicidade. (material) | 0.020 | 4861.38 | 97.23 |
| mt50vbe020 | Ud | Tubo reflector de PVC, cor laranja, para melhorar a visibilidade da vedação. (material) | 0.050 | 277.80 | 13.89 |
| mo120 | h | Operário Segurança e Saúde. (mão de obra) | 0.111 | 96.77 | 10.74 |
| % | % | Custos directos complementares | 2 % | 121.86 | 2.44 |
|  |  | Custos directos |  |  | 124.30 |
