# Semáforo portátil de obra

- Propriedade do ficheiro: CYPE INGENIEROS, S.A.
- Formato: FIEBDC-3/2002
- Âmbito geográfico: Moçambique
- Moeda: MZN
- Custos indirectos: 3.00 %
- IVA: 17.00 %

## Y Segurança e saúde

### YS Sinalização provisória de obras

#### YSV Sinalização vertical

**YSV020** Ud Semáforo portátil de obra
Fornecimento, colocação e desmontagem de par de semáforos portáteis de obra, telescópicos, com comando à distância, e caixas de polietileno de alta densidade equipadas com rodas, amortizável em 5 utilizações, e alimentação com 2 baterias de chumbo e ácido 12V - 220Ah. Inclusive manutenção em condições seguras durante todo o período de tempo necessário.
Inclui: Montagem. Desmontagem posterior. Transporte até ao local de armazenamento ou remoção para contentor.
Critério de medição de projecto: Número de unidades previstas, segundo Plano de Segurança e Saúde.
Critério de medição de obra: Medir-se-á o número de unidades realmente colocadas segundo especificações do Plano de Segurança e Saúde.

| Código | Un | Descrição | Rendimento | Preço | Importância |
|---|---|---|---|---|---|
| mt50les140 | Ud | Par de semáforos portáteis de obra, telescópicos, com comando à distância, e caixas de polietileno de alta densidade equipadas com rodas, sem incluir bateria de alimentação. (material) | 0.400 | 368950.80 | 147580.32 |
| mt50les145c | Ud | Bateria de chumbo e ácido 12V - 220Ah. (material) | 0.400 | 68655.16 | 27462.06 |
| mo119 | h | Oficial de 1ª Segurança e Saúde. (mão de obra) | 0.557 | 134.36 | 74.84 |
| % | % | Custos directos complementares | 2 % | 175117.22 | 3502.34 |
|  |  | Custos directos |  |  | 178619.56 |
