# Aluguer de grua torre

- Propriedade do ficheiro: CYPE Ingenieros S.A.
- Formato: FIEBDC-3/2016
- Programa: Gerador de preços para construção civil. CYPE Ingenieros, S.A.
- Data: 30/10/2024
- Âmbito geográfico: Moçambique
- Moeda: MZN
- Custos indirectos: 3 %
- IVA: 17 %

## 0 Trabalhos prévios

### 0X Andaimes e equipamento de elevação

#### 0XT Gruas torre

**0XT010** Ud Aluguer de grua torre.
Aluguer mensal de grua torre de obra para elevação e transporte de materiais, formada por torre metálica, lança horizontal giratória de 45 m de lança, 1200 kg de carga máxima na ponta e 35 m de altura abaixo do gancho e motores de orientação, elevação e distribuição ou translação da carga.
Critérios considerados na determinação do preço da unidade de obra: O preço não inclui o tramo de encastramento.
Inclui: Revisão periódica para garantir a sua estabilidade e condições de segurança.
Critério de medição de projecto: Número de unidades previstas, segundo documentação gráfica de Projecto.
Critério de medição de obra: Amortização em forma de aluguer mensal, segundo as condições definidas no contrato subscrito com a empresa fornecedora.

| Código | Un | Descrição | Rendimento | Preço | Importância |
|---|---|---|---|---|---|
| mq07gto010rf | Ud | Aluguer mensal de grua torre para transporte de materiais de 45 m de lança, 1200 kg de carga máxima na ponta e 35 m de altura abaixo do gancho, incluindo telecomando, manutenção e seguro de responsabilidade civil. (equipamento) | 1 | 69367.38 | 69367.380 |
| % | % | Custos directos complementares | 2 % | 69367.380 | 1387.348 |
|  |  | Custos directos |  |  | 70754.728 |
