# Aterro

- Propriedade do ficheiro: CYPE Ingenieros S.A.
- Formato: FIEBDC-3/2016
- Programa: Gerador de preços para construção civil. CYPE Ingenieros, S.A.
- Data: 30/10/2024
- Âmbito geográfico: Moçambique
- Moeda: MZN
- Custos indirectos: 3 %
- IVA: 17 %

## A Acondicionamento do terreno

### AD Movimento de terras em edificação

#### ADP Aterros

**ADP010** m³ Aterro.
Aterro para base, através do espalhamento em camadas de espessura não superior a 30 cm de material A-2-4, que cumpre os requisitos expostos nas especificações LNEC E 241 e LNEC E 240 e posterior compactação com meios mecânicos até alcançar uma densidade seca não inferior a 95% da máxima obtida no teste Proctor Modificado, realizado segundo LNEC E 197, e isso quantas vezes for necessário, até conseguir a cota de subrasante.
Critérios considerados na determinação do preço da unidade de obra: O preço não inclui a realização do ensaio Proctor Modificado.
Inclui: Implantação geral e fixação dos pontos e níveis de referência. Marcação dos bordos da base de aterro. Escavação da camada vegetal da base e preparação da superfície de apoio. Escarificação, refinamento, reperfilamento e formação de pendentes. Carga, transporte e espalhamento por camadas de espessura uniforme. Humidificação ou secagem de cada camada. Compactação por camadas.
Critério de medição de projecto: Volume medido sobre os perfis dos desenhos topográficos de Projecto, que definem o movimento de terras a realizar em obra.
Critério de medição de obra: Será medido o volume de enchimento sobre os perfis transversais do terreno realmente executados, compactados e terminados segundo especificações de Projecto, sempre que os assentamentos médios da base devido à sua compressibilidade sejam inferiores a dois por cento da altura média do enchimento tipo aterro. Em caso contrário, poderá pagar-se o excesso de volume de enchimento, sempre que este assentamento da base tenha sido comprovado mediante a instrumentação adequada, cuja instalação e custo correrá a cargo do Empreiteiro. Não serão de pagamento os enchimentos que forem necessários para restituir ao solo de fundação as cotas projectadas devido a um excesso de escavação ou qualquer outro caso de execução incorrecta imputável ao Empreiteiro, nem os acréscimos não previstos neste Projecto, estando o Empreiteiro obrigado a corrigir à sua custa os defeitos sem direito a recebimento adicional algum.

| Código | Un | Descrição | Rendimento | Preço | Importância |
|---|---|---|---|---|---|
| mt01art040c | m³ | Material A-2-4 de entrega, para formação de aterros, segundo LNEC E 241 e LNEC E 240. (material) | 1 | 228.89 | 228.890 |
| mq01pan010a | h | Pá carregadora sobre pneus de 120 kW/1,9 m³. (equipamento) | 0.03 | 1611.23 | 48.337 |
| mq04cab010b | h | Camião basculante de 10 t de carga, de 147 kW. (equipamento) | 0.045 | 1320.06 | 59.403 |
| mq01mot010a | h | Motoniveladora de 141 kW. (equipamento) | 0.015 | 2714.62 | 40.719 |
| mq02rov010i | h | Compactador monocilíndrico vibrante auto-propulsado, de 129 kW, de 16,2 t, largura de trabalho 213,4 cm. (equipamento) | 0.045 | 2495.14 | 112.281 |
| mq02cia020j | h | Camião cisterna, de 8 m³ de capacidade. (equipamento) | 0.02 | 4251.78 | 85.036 |
| mo113 | h | Operário não qualificado construção. (mão de obra) | 0.078 | 96.77 | 7.548 |
| % | % | Custos directos complementares | 2 % | 582.214 | 11.644 |
|  |  | Custos directos |  |  | 593.858 |

Resíduos:
- colocação: mt01art040c Material A-2-4 de entrega, para formação de aterros, segundo LNEC E 241 e LNEC E 240; factor de resíduo 0.00497201

## Recursos

**mt01art040c** m³ Material A-2-4 de entrega, para formação de aterros, segundo LNEC E 241 e LNEC E 240
Dados técnicos: Custo energético 151.700 MJ; Emissão de CO2 8.200 kg; Código LER 17 05 04; Massa do elemento 2050 kg; Volume 1.28125 m3
