# Ralo com sumidouro sifonado

- Propriedade do ficheiro: CYPE Ingenieros S.A.
- Formato: FIEBDC-3/2016
- Programa: Gerador de preços para construção civil. CYPE Ingenieros, S.A.
- Data: 20/11/2025
- Âmbito geográfico: Moçambique
- Moeda: MZN
- Custos indirectos: 3 %
- IVA: 17 %

## A Acondicionamento do terreno

### AS Redes de drenagem horizontais

#### ASI Drenagens em pavimentos

**ASI010** Ud Ralo com sumidouro sifonado.
Ralo com sumidouro sifonado de PVC, de saída vertical de 90 mm de diâmetro, com grelha plana de polipropileno de 200x200 mm, cor preto, para recolha de águas pluviais ou de locais húmidos. Inclusive acessórios de montagem, peças especiais e elementos de fixação.
Inclui: Marcação. Montagem, ligação e verificação do seu correcto funcionamento.
Critério de medição de projecto: Número de unidades previstas, segundo documentação gráfica de Projecto.
Critério de medição de obra: Medir-se-á o número de unidades realmente executadas segundo especificações de Projecto.

| Código | Un | Descrição | Rendimento | Preço | Importância |
|---|---|---|---|---|---|
| mt11cal010f | Ud | Ralo com sumidouro sifonado de PVC, de saída vertical de 90 mm de diâmetro, com grelha plana de polipropileno de 200x200 mm, cor preto. (material) | 1 | 3580.62 | 3580.620 |
| mt11var020 | Ud | Kit de acessórios de montagem, peças especiais e elementos de fixação, para saneamento. (material) | 1 | 72.34 | 72.340 |
| mo008 | h | Oficial de 1ª canalizador. (mão de obra) | 0.345 | 144.14 | 49.728 |
| % | % | Custos directos complementares | 2 % | 3702.688 | 74.054 |
|  |  | Custos directos |  |  | 3776.742 |

Resíduos:
- colocação: mt11cal010f; factor de resíduo 0.0233357

## Recursos

**mt11cal010f** Ud Ralo com sumidouro sifonado de PVC
Dados técnicos: Custo energético 137.220 MJ; Emissão de CO2 6.724 kg; Código LER 17 02 03; Massa do elemento 1.4 kg; Volume 0.002333 m3
Resíduos:
- embalagem: re150101 Embalagens de papel e cartão. (componente de resíduo); rendimento 0.038 kg; Código LER 15 01 01; Massa do elemento 1 kg; Volume 0.001333 m3
