# Calha de drenagem com lâmina de poliolefinas com união termoselada, para revestir com pavimento. Sistema Walk Level "REVESTECH"

- Propriedade do ficheiro: CYPE Ingenieros S.A.
- Formato: FIEBDC-3/2016
- Programa: Gerador de preços para construção civil. CYPE Ingenieros, S.A.
- Data: 20/11/2025
- Âmbito geográfico: Moçambique
- Moeda: MZN
- Custos indirectos: 3 %
- IVA: 17 %

## A Acondicionamento do terreno

### AS Redes de drenagem horizontais

#### ASI Drenagens em pavimentos

**ASI110** m Calha de drenagem com lâmina de poliolefinas com união termoselada, para revestir com pavimento. Sistema Walk Level "REVESTECH".
Calha de drenagem com lâmina de poliolefinas com união termoselada, para revestir com pavimento de 150 mm de largura, sistema Walk Level "REVESTECH", composto por peças pré-fabricadas com união macho-fêmea, fixadas ao suporte com cimento cola melhorado, deformável e tixotrópico, C2 TE S1. Inclusive peças especiais, perfis de PVC para fixação das peças do pavimento, e adesivo para vedação de juntas e colagem do pavimento aos perfis.
Critérios considerados na determinação do preço da unidade de obra: O preço não inclui o pavimento.
Inclui: Marcação do traçado da calha de drenagem. Espalhamento do cimento cola. Montagem das peças pré-fabricadas. Vedação de juntas. União e ajuste das juntas dos colectores à calha de drenagem. Colocação e fixação dos perfis ao pavimento. Verificação do seu correcto funcionamento.
Critério de medição de projecto: Comprimento medido segundo documentação gráfica de Projecto.
Critério de medição de obra: Medir-se-á o comprimento realmente executado segundo especificações de Projecto.

| Código | Un | Descrição | Rendimento | Preço | Importância |
|---|---|---|---|---|---|
| mt15rev650e | Ud | Peça de calha, com pendente no seu interior, união com encaixe macho-fêmea, Walk Level Channel 15 cm "REVESTECH", de 196 mm de largura, 950 mm de comprimento e 55 mm de altura, perfis de PVC para fixação do pavimento, lâmina impermeabilizante flexível tipo CPE Ecodry50, de 130 mm de largura, segundo EN 13956, com união termoselada às abas da peça de calha, para revestir com pavimento de 150 mm de largura. (material) | 0.95 | 16638.64 | 15806.708 |
| mt15rev651e | Ud | Peça de drenagem com sumidouro com saída vertical macho de 63 mm de diâmetro, com pendente no seu interior, união com encaixe macho-fêmea, Walk Level Drain 15 cm "REVESTECH", de 196 mm de largura, 250 mm de comprimento e 55 mm de altura, perfis de PVC para fixação do pavimento, lâmina impermeabilizante flexível tipo CPE Ecodry50, de 130 mm de largura, segundo EN 13956, com união termoselada às abas da peça de drenagem, para revestir com pavimento de 150 mm de largura. (material) | 0.095 | 6592.76 | 626.312 |
| mt15rev652xo | Ud | Peça de ajuste, com pendente no seu interior, união com encaixe macho-fêmea, Walk Level Adjustment 85x15 cm "REVESTECH", de 196 mm de largura, 850 mm de comprimento e 55 mm de altura, perfis de PVC para fixação do pavimento, lâmina impermeabilizante flexível tipo CPE Ecodry50, de 130 mm de largura, segundo EN 13956, com união termoselada às abas da peça de ajuste, para revestir com pavimento de 150 mm de largura. (material) | 0.001 | 23704.04 | 23.704 |
| mt15rev652wm | Ud | Peça de ajuste, com pendente no seu interior, união com encaixe macho-fêmea, Walk Level Adjustment 75x15 cm "REVESTECH", de 196 mm de largura, 750 mm de comprimento e 55 mm de altura, perfis de PVC para fixação do pavimento, lâmina impermeabilizante flexível tipo CPE Ecodry50, de 130 mm de largura, segundo EN 13956, com união termoselada às abas da peça de ajuste, para revestir com pavimento de 150 mm de largura. (material) | 0.001 | 21872.34 | 21.872 |
| mt15rev652vk | Ud | Peça de ajuste, com pendente no seu interior, união com encaixe macho-fêmea, Walk Level Adjustment 65x15 cm "REVESTECH", de 196 mm de largura, 650 mm de comprimento e 55 mm de altura, perfis de PVC para fixação do pavimento, lâmina impermeabilizante flexível tipo CPE Ecodry50, de 130 mm de largura, segundo EN 13956, com união termoselada às abas da peça de ajuste, para revestir com pavimento de 150 mm de largura. (material) | 0.001 | 19811.08 | 19.811 |
| mt15rev652ui | Ud | Peça de ajuste, com pendente no seu interior, união com encaixe macho-fêmea, Walk Level Adjustment 55x15 cm "REVESTECH", de 196 mm de largura, 550 mm de comprimento e 55 mm de altura, perfis de PVC para fixação do pavimento, lâmina impermeabilizante flexível tipo CPE Ecodry50, de 130 mm de largura, segundo EN 13956, com união termoselada às abas da peça de ajuste, para revestir com pavimento de 150 mm de largura. (material) | 0.001 | 17520.25 | 17.520 |
| mt15rev652tg | Ud | Peça de ajuste, com pendente no seu interior, união com encaixe macho-fêmea, Walk Level Adjustment 45x15 cm "REVESTECH", de 196 mm de largura, 450 mm de comprimento e 55 mm de altura, perfis de PVC para fixação do pavimento, lâmina impermeabilizante flexível tipo CPE Ecodry50, de 130 mm de largura, segundo EN 13956, com união termoselada às abas da peça de ajuste, para revestir com pavimento de 150 mm de largura. (material) | 0.001 | 14314.06 | 14.314 |
| mt15rev652se | Ud | Peça de ajuste, com pendente no seu interior, união com encaixe macho-fêmea, Walk Level Adjustment 35x15 cm "REVESTECH", de 196 mm de largura, 350 mm de comprimento e 55 mm de altura, perfis de PVC para fixação do pavimento, lâmina impermeabilizante flexível tipo CPE Ecodry50, de 130 mm de largura, segundo EN 13956, com união termoselada às abas da peça de ajuste, para revestir com pavimento de 150 mm de largura. (material) | 0.001 | 8632.8 | 8.633 |
| mt15rev652rc | Ud | Peça de ajuste, com pendente no seu interior, união com encaixe macho-fêmea, Walk Level Adjustment 25x15 cm "REVESTECH", de 196 mm de largura, 250 mm de comprimento e 55 mm de altura, perfis de PVC para fixação do pavimento, lâmina impermeabilizante flexível tipo CPE Ecodry50, de 130 mm de largura, segundo EN 13956, com união termoselada às abas da peça de ajuste, para revestir com pavimento de 150 mm de largura. (material) | 0.001 | 7901.67 | 7.902 |
| mt15rev652qa | Ud | Peça de ajuste, com pendente no seu interior, união com encaixe macho-fêmea, Walk Level Adjustment 15x15 cm "REVESTECH", de 196 mm de largura, 150 mm de comprimento e 55 mm de altura, perfis de PVC para fixação do pavimento, lâmina impermeabilizante flexível tipo CPE Ecodry50, de 130 mm de largura, segundo EN 13956, com união termoselada às abas da peça de ajuste, para revestir com pavimento de 150 mm de largura. (material) | 0.001 | 4809.29 | 4.809 |
| mt15rev653e | Ud | Peça de drenagem com sumidouro com saída lateral macho de 50 mm de diâmetro, com pendente no seu interior, união com encaixe macho-fêmea, Walk Level Lateral Drain 15 cm "REVESTECH", de 196 mm de largura, 250 mm de comprimento e 55 mm de altura, perfis de PVC para fixação do pavimento, lâmina impermeabilizante flexível tipo CPE Ecodry50, de 130 mm de largura, segundo EN 13956, com união termoselada às abas da peça de drenagem, para revestir com pavimento de 150 mm de largura. (material) | 0.08 | 6592.76 | 527.421 |
| mt15rev654e | Ud | Peça de esquina, com pendente no seu interior, união com encaixe macho-fêmea, Walk Level Corner 15 cm "REVESTECH", de 196 mm de largura, 196 mm de comprimento e 55 mm de altura, perfis de PVC para fixação do pavimento, lâmina impermeabilizante flexível tipo CPE Ecodry50, de 130 mm de largura, segundo EN 13956, com união termoselada às abas da peça de esquina, para revestir com pavimento de 150 mm de largura. (material) | 0.05 | 6592.76 | 329.638 |
| mt15rev655e | Ud | Peça de esquina exterior, com pendente no seu interior, união com encaixe macho-fêmea, Walk Level Outside Corner 15 cm "REVESTECH", de 196 mm de largura, 196 mm de comprimento e 55 mm de altura, perfis de PVC para fixação do pavimento, lâmina impermeabilizante flexível tipo CPE Ecodry50, de 130 mm de largura, segundo EN 13956, com união termoselada às abas da peça de esquina exterior, para revestir com pavimento de 150 mm de largura. (material) | 0.05 | 6592.76 | 329.638 |
| mt15rev656e | Ud | Peça de drenagem de esquina com sumidouro com saída vertical macho de 63 mm de diâmetro, com pendente no seu interior, união com encaixe macho-fêmea, Walk Level Corner Drain 15 cm "REVESTECH", de 196 mm de largura, 196 mm de comprimento e 55 mm de altura, perfis de PVC para fixação do pavimento, lâmina impermeabilizante flexível tipo CPE Ecodry50, de 130 mm de largura, segundo EN 13956, com união termoselada às abas da peça de drenagem de esquina, para revestir com pavimento de 150 mm de largura. (material) | 0.08 | 6592.76 | 527.421 |
| mt15rev657e | Ud | Terminal de começo, com pendente no seu interior, união com encaixe macho-fêmea, Walk Level Side A 15 cm "REVESTECH", de 196 mm de largura, 80 mm de comprimento e 55 mm de altura, perfis de PVC para fixação do pavimento, lâmina impermeabilizante flexível tipo CPE Ecodry50, de 130 mm de largura, segundo EN 13956, com união termoselada às abas do terminal de começo, para revestir com pavimento de 150 mm de largura. (material) | 0.05 | 2459.63 | 122.982 |
| mt15rev658e | Ud | Terminal de fecho, com pendente no seu interior, união com encaixe macho-fêmea, Walk Level Side B 15 cm "REVESTECH", de 196 mm de largura, 80 mm de comprimento e 55 mm de altura, perfis de PVC para fixação do pavimento, lâmina impermeabilizante flexível tipo CPE Ecodry50, de 130 mm de largura, segundo EN 13956, com união termoselada às abas do terminal de fecho, para revestir com pavimento de 150 mm de largura. (material) | 0.05 | 2459.63 | 122.982 |
| mt09mcm060a | kg | Cimento cola melhorado, C2 TE S1, segundo NP EN 12004, deformável, com deslizamento reduzido e tempo de colocação ampliado, cor cinzento, à base de cimento, inertes de granulometria fina, resinas sintéticas e aditivos especiais, com propriedades tixotrópicas e de endurecimento sem retracção. (material) | 3.5 | 37.94 | 132.790 |
| mt15rev175b | Ud | Cartucho de 310 ml de adesivo para vedação de juntas, RevestechFlex "REVESTECH". (material) | 0.125 | 1774.78 | 221.848 |
| mo020 | h | Oficial de 1ª construção. (mão de obra) | 0.557 | 140.25 | 78.119 |
| mo113 | h | Operário não qualificado construção. (mão de obra) | 0.557 | 101.01 | 56.263 |
| % | % | Custos directos complementares | 2 % | 19000.687 | 380.014 |
|  |  | Custos directos |  |  | 19380.701 |

Resíduos:
- colocação: mt09mcm060a; factor de resíduo 0.07

## Recursos

**mt09mcm060a** kg Cimento cola melhorado
Dados técnicos: Custo energético 3.874 MJ; Emissão de CO2 0.344 kg; Código LER 17 09 04; Massa do elemento 1 kg; Volume 0.000667 m3
Resíduos:
- embalagem: re170203 Plástico. (componente de resíduo); rendimento 0.003 kg; Código LER 17 02 03; Massa do elemento 1 kg; Volume 0.001667 m3
