# Trincheira de infiltração, com geotêxtil

- Propriedade do ficheiro: CYPE Ingenieros S.A.
- Formato: FIEBDC-3/2016
- Programa: Gerador de preços para construção civil. CYPE Ingenieros, S.A.
- Data: 19/04/2024
- Âmbito geográfico: Moçambique
- Moeda: MZN
- Custos indirectos: 3 %
- IVA: 17 %

## A Acondicionamento do terreno

### AU Drenagens

#### AUZ Valas

**AUZ030** Ud Trincheira de infiltração, com geotêxtil.
Trincheira de infiltração, de 60 cm de altura e 40 cm de largura, com uma pendente máxima de 3%, com brita filtrante não seleccionada, envolta em geotêxtil e compactação em camadas sucessivas de 30 cm de espessura máxima com apiloador de condução manual.
Critérios considerados na determinação do preço da unidade de obra: O preço não inclui a escavação nem o enchimento principal.
Inclui: Colocação do geotêxtil. Espalhamento do material de enchimento em camadas de espessura uniforme. Compactação.
Critério de medição de projecto: Número de unidades previstas, segundo documentação gráfica de Projecto.
Critério de medição de obra: Medir-se-á o número de unidades realmente executadas segundo especificações de Projecto.

| Código | Un | Descrição | Rendimento | Preço | Importância |
|---|---|---|---|---|---|
| mt01ard030b | t | Brita filtrante não seleccionada. (material) | 0.36 | 751.27 | 270.457 |
| mt14gso030aaae | m² | Geotêxtil não tecido sintético, termosoldado, de polipropileno, com uma resistência à tracção longitudinal de 8 kN/m, uma resistência à tracção transversal de 10,1 kN/m, uma abertura de cone ao ensaio de perfuração dinâmica segundo NP EN ISO 13433 inferior a 40 mm, resistência CBR ao punçoamento 0,3 kN e uma massa superficial de 120 g/m², segundo EN 13252. (material) | 2.5 | 103.23 | 258.075 |
| mq04dua020b | h | Dumper de descarga frontal de 2 t de carga útil. (equipamento) | 0.02 | 368.01 | 7.360 |
| mq02rop020 | h | Apiloador (Saltitão) de condução manual, de 80 kg, com placa de 30x30 cm. (equipamento) | 0.05 | 138.95 | 6.948 |
| mo041 | h | Oficial de 1ª construção de obra civil. (mão de obra) | 0.089 | 132.85 | 11.824 |
| mo087 | h | Ajudante de construção de obra civil. (mão de obra) | 0.178 | 99.31 | 17.677 |
| % | % | Custos directos complementares | 2 % | 572.341 | 11.447 |
|  |  | Custos directos |  |  | 583.788 |

Resíduos:
- colocação: mt01ard030b Brita filtrante não seleccionada; factor de resíduo 0.00474561
- colocação: mt14gso030aaae; factor de resíduo 0.07

## Recursos

**mt01ard030b** t Brita filtrante não seleccionada
Dados técnicos: Custo energético 75.000 MJ; Emissão de CO2 4.000 kg; Código LER 01 04 08; Massa do elemento 1000 kg; Volume 0.666667 m3

**mt14gso030aaae** m² Geotêxtil não tecido sintético
Dados técnicos: Custo energético 16.404 MJ; Emissão de CO2 0.564 kg; Código LER 17 06 04; Massa do elemento 0.12 kg; Volume 0.0002 m3
Resíduos:
- embalagem: re170203 Plástico. (componente de resíduo); rendimento 0.024 kg; Código LER 17 02 03; Massa do elemento 1 kg; Volume 0.001667 m3
