# Demolição de asna de madeira

- Propriedade do ficheiro: CYPE Ingenieros S.A.
- Formato: FIEBDC-3/2016
- Programa: Gerador de preços para construção civil. CYPE Ingenieros, S.A.
- Data: 30/10/2024
- Âmbito geográfico: Moçambique
- Moeda: MZN
- Custos indirectos: 3 %
- IVA: 17 %

## D Demolições

### DE Estruturas

#### DEM Madeira

**DEM120** Ud Demolição de asna de madeira.
Demolição de asna ligeira de madeira, de 4 m de vão entre apoios, com meios manuais e motosserra, e carga manual para camião ou contentor.
Critérios considerados na determinação do preço da unidade de obra: O preço inclui a picagem das entregas da asna nos muros de apoio.
Inclui: Picagem das entregas da asna nos muros de apoio. Demolição do elemento. Fragmentação do entulho em peças manejáveis. Remoção e acumulação de entulho. Limpeza dos restos da obra. Carga manual de entulho para camião ou contentor.
Critério de medição de projecto: Número de unidades previstas, segundo documentação gráfica de Projecto.
Critério de medição de obra: Será medido o número de unidades realmente demolidas segundo especificações de Projecto.

| Código | Un | Descrição | Rendimento | Preço | Importância |
|---|---|---|---|---|---|
| mq09sie010 | h | Motoserra a gasolina, de 50 cm de espada e 2 kW de potência. (equipamento) | 0.6 | 120.15 | 72.090 |
| mo020 | h | Oficial de 1ª construção. (mão de obra) | 0.669 | 134.36 | 89.887 |
| mo112 | h | Operário especializado construção. (mão de obra) | 0.669 | 98.35 | 65.796 |
| mo113 | h | Operário não qualificado construção. (mão de obra) | 1.114 | 96.77 | 107.802 |
| % | % | Custos directos complementares | 2 % | 335.575 | 6.712 |
|  |  | Custos directos |  |  | 342.287 |

Resíduos:
- demolição: ruo170201 Madeira. (componente de resíduo); rendimento 27.218 kg; Código LER 17 02 01; Massa do elemento 1 kg; Volume 0.000909 m3
- demolição: ruo170405 Ferro e aço. (componente de resíduo); rendimento 39.9 kg; Código LER 17 04 05; Massa do elemento 1 kg; Volume 0.000476 m3
