# Desmontagem de parede de fachada de painéis sandwich isolantes metálicos

- Propriedade do ficheiro: CYPE Ingenieros S.A.
- Formato: FIEBDC-3/2016
- Programa: Gerador de preços para construção civil. CYPE Ingenieros, S.A.
- Data: 30/10/2024
- Âmbito geográfico: Moçambique
- Moeda: MZN
- Custos indirectos: 3 %
- IVA: 17 %

## D Demolições

### DF Fachadas

#### DFL Ligeiras

**DFL020** m² Desmontagem de parede de fachada de painéis sandwich isolantes metálicos.
Desmontagem de parede de fachada de painéis sandwich isolantes de chapa de aço, mantendo as estruturas auxiliares, com meios manuais, sem deteriorar os elementos aos quais está fixada, e carga manual para camião ou contentor.
Inclui: Desmontagem do elemento. Remoção e armazenamento do material desmontado. Limpeza dos restos da obra. Carga manual do material desmontado e restos da obra para camião ou contentor.
Critério de medição de projecto: Superfície medida segundo documentação gráfica de Projecto.
Critério de medição de obra: Será medida a superfície realmente desmontada segundo especificações de Projecto.

| Código | Un | Descrição | Rendimento | Preço | Importância |
|---|---|---|---|---|---|
| mo011 | h | Oficial de 1ª montador. (mão de obra) | 0.516 | 138.06 | 71.239 |
| mo080 | h | Ajudante de montador. (mão de obra) | 0.516 | 100.44 | 51.827 |
| % | % | Custos directos complementares | 2 % | 123.066 | 2.461 |
|  |  | Custos directos |  |  | 125.527 |

Resíduos:
- demolição: ruo170405 Ferro e aço. (componente de resíduo); rendimento 11.78 kg; Código LER 17 04 05; Massa do elemento 1 kg; Volume 0.000476 m3
- demolição: ruo170604 Materiais de isolamento não abrangidos em 17 06 01 e 17 06 03. (componente de resíduo); rendimento 1.4 kg; Código LER 17 06 04; Massa do elemento 1 kg; Volume 0.001667 m3
