# Demolição de poste metálico em vedação de terreno

- Propriedade do ficheiro: CYPE Ingenieros S.A.
- Formato: FIEBDC-3/2016
- Programa: Gerador de preços para construção civil. CYPE Ingenieros, S.A.
- Data: 30/10/2024
- Âmbito geográfico: Moçambique
- Moeda: MZN
- Custos indirectos: 3 %
- IVA: 17 %

## D Demolições

### DU Infra-estruturas no logradouro

#### DUV Vedações

**DUV025** Ud Demolição de poste metálico em vedação de terreno.
Demolição de poste metálico em vedação de terreno, com uma altura menor de 2 m, com meios manuais e equipamento de oxicorte, e carga manual para camião ou contentor.
Critérios considerados na determinação do preço da unidade de obra: O preço não inclui a demolição da fundação.
Inclui: Demolição do elemento. Fragmentação do entulho em peças manejáveis. Remoção e acumulação de entulho. Limpeza dos restos da obra. Carga manual de entulho para camião ou contentor.
Critério de medição de projecto: Número de unidades previstas, segundo documentação gráfica de Projecto.
Critério de medição de obra: Será medido o número de unidades realmente demolidas segundo especificações de Projecto.

| Código | Un | Descrição | Rendimento | Preço | Importância |
|---|---|---|---|---|---|
| mq08sol010 | h | Equipamento de oxicorte, com acetileno como combustível e oxigénio como comburente. (equipamento) | 0.032 | 295.17 | 9.445 |
| mo019 | h | Oficial de 1ª soldador. (mão de obra) | 0.036 | 136.12 | 4.900 |
| mo112 | h | Operário especializado construção. (mão de obra) | 0.036 | 98.35 | 3.541 |
| mo113 | h | Operário não qualificado construção. (mão de obra) | 0.071 | 96.77 | 6.871 |
| % | % | Custos directos complementares | 2 % | 24.757 | 0.495 |
|  |  | Custos directos |  |  | 25.252 |

Resíduos:
- demolição: ruo170405 Ferro e aço. (componente de resíduo); rendimento 8.88 kg; Código LER 17 04 05; Massa do elemento 1 kg; Volume 0.000476 m3
