# Parede de alvenaria, de tijolo cerâmico

- Propriedade do ficheiro: CYPE Ingenieros S.A.
- Formato: FIEBDC-3/2016
- Programa: Gerador de preços para construção civil. CYPE Ingenieros, S.A.
- Data: 30/10/2024
- Âmbito geográfico: Moçambique
- Moeda: MZN
- Custos indirectos: 3 %
- IVA: 17 %

## E Estruturas

### EF Alvenarias

#### EFM Paredes

**EFM010** m³ Parede de alvenaria, de tijolo cerâmico.
Parede de uma vez de espessura de alvenaria de tijolo cerâmico face à vista maciço de elaboração mecânica, vermelho, 23x11x5 cm, com juntas horizontais e verticais de 20 mm de espessura, junta refundada, assente com argamassa de cimento confeccionada em obra, com 250 kg/m³ de cimento, cor cinzento, dosificação 1:6, fornecida em sacos.
Inclui: Limpeza e preparação da superfície de apoio. Marcação. Colocação e aprumo de prumos de referência. Colocação de fios entre prumos. Colocação de fios de prumo fixos nas arestas. Preparação da argamassa. Colocação das peças por fiadas a nível. Correcção de falhas de juntas e limpeza.
Critério de medição de projecto: Volume medido segundo documentação gráfica de Projecto.
Critério de medição de obra: Medir-se-á o volume realmente executado segundo especificações de Projecto.

| Código | Un | Descrição | Rendimento | Preço | Importância |
|---|---|---|---|---|---|
| mt05mep010a | Ud | Tijolo cerâmico face à vista maciço de elaboração mecânica, vermelho, 23x11x5 cm, para utilização em alvenaria não protegida (peça U), densidade 1900 kg/m³, segundo NP EN 771-1. (material) | 520.435 | 17.05 | 8873.417 |
| mt08aaa010a | m³ | Água. (material) | 0.066 | 68.61 | 4.528 |
| mt01arg005a | t | Areia de pedreira, para argamassa preparada em obra. (material) | 0.538 | 717.47 | 385.999 |
| mt08cem000n | kg | Cimento cinzento em sacos. (material) | 83.27 | 5.64 | 469.643 |
| mq06hor010 | h | Betoneira eléctrica com uma capacidade de amassadura de 160 l. (equipamento) | 0.231 | 123.37 | 28.498 |
| mo021 | h | Oficial de 1ª construção em trabalhos auxiliares de pedreiro. (mão de obra) | 8.766 | 134.36 | 1177.800 |
| mo114 | h | Operário não qualificado construção em trabalhos auxiliares de pedreiro. (mão de obra) | 4.383 | 96.77 | 424.143 |
| % | % | Custos directos complementares | 2 % | 11364.028 | 227.281 |
|  |  | Custos directos |  |  | 11591.309 |

Resíduos:
- colocação: mt05mep010a; factor de resíduo 0.0105
- colocação: mt01arg005a Areia de pedreira, para argamassa preparada em obra; factor de resíduo 0.00501329
- colocação: mt08cem000n Cimento cinzento em sacos; factor de resíduo 0.0063

## Recursos

**mt05mep010a** Ud Tijolo cerâmico face à vista maciço de elaboração mecânica
Dados técnicos: Custo energético 37.814 MJ; Emissão de CO2 0.562 kg; Código LER 17 01 02; Massa do elemento 2.18 kg; Volume 0.001744 m3
Resíduos:
- embalagem: re170201 Madeira. (componente de resíduo); rendimento 0.005 kg; Código LER 17 02 01; Massa do elemento 1 kg; Volume 0.000909 m3
- embalagem: re170203 Plástico. (componente de resíduo); rendimento 0.001 kg; Código LER 17 02 03; Massa do elemento 1 kg; Volume 0.001667 m3

**mt08aaa010a** m³ Água
Dados técnicos: Custo energético 60.000 MJ; Emissão de CO2 30.000 kg

**mt01arg005a** t Areia de pedreira, para argamassa preparada em obra
Dados técnicos: Custo energético 75.000 MJ; Emissão de CO2 4.000 kg; Código LER 01 04 08; Massa do elemento 1000 kg; Volume 0.666667 m3

**mt08cem000n** kg Cimento cinzento em sacos
Dados técnicos: Custo energético 7.174 MJ; Emissão de CO2 0.904 kg; Código LER 17 01 01; Massa do elemento 1 kg; Volume 0.000667 m3
Resíduos:
- embalagem: re150101 Embalagens de papel e cartão. (componente de resíduo); rendimento 0.014 kg; Código LER 15 01 01; Massa do elemento 1 kg; Volume 0.001333 m3
- embalagem: re170201 Madeira; rendimento 0.001 kg
- embalagem: re170203 Plástico; rendimento 0.003 kg
