# Pala de madeira

- Propriedade do ficheiro: CYPE Ingenieros S.A.
- Formato: FIEBDC-3/2016
- Programa: Gerador de preços para construção civil. CYPE Ingenieros, S.A.
- Data: 30/10/2024
- Âmbito geográfico: Moçambique
- Moeda: MZN
- Custos indirectos: 3 %
- IVA: 17 %

## E Estruturas

### EM Madeira

#### EMP Alpendres e palas

**EMP030** Ud Pala de madeira.
Pala de madeira lamelada de abeto tratada em autoclave, de 1710x700x950 mm e 1,2 m² de superfície. Inclusive acessórios, peças especiais, elementos de ancoragem e verniz para tratamento de protecção.
Inclui: Marcação de alinhamentos e níveis. Montagem da pala. Envernizamento.
Critério de medição de projecto: Número de unidades previstas, segundo documentação gráfica de Projecto.
Critério de medição de obra: Medir-se-á o número de unidades realmente executadas segundo especificações de Projecto.

| Código | Un | Descrição | Rendimento | Preço | Importância |
|---|---|---|---|---|---|
| mt07emo030a | Ud | Pala de madeira lamelada de abeto tratada em autoclave, de 1710x700x950 mm e 1,2 m² de superfície, inclusive acessórios, peças especiais, elementos de ancoragem e verniz para tratamento de protecção. (material) | 1 | 20176.56 | 20176.560 |
| mo048 | h | Oficial de 1ª montador de estruturas de madeira. (mão de obra) | 1.114 | 139.83 | 155.771 |
| mo095 | h | Ajudante de montador de estruturas de madeira. (mão de obra) | 1.114 | 104.45 | 116.357 |
| % | % | Custos directos complementares | 2 % | 20448.688 | 408.974 |
|  |  | Custos directos |  |  | 20857.662 |

## Recursos

**mt07emo030a** Ud Pala de madeira lamelada de abeto tratada em autoclave
Dados técnicos: Custo energético 176.673 MJ; Emissão de CO2 -0.740 kg
Resíduos:
- embalagem: re150101 Embalagens de papel e cartão. (componente de resíduo); rendimento 3.585 kg; Código LER 15 01 01; Massa do elemento 1 kg; Volume 0.001333 m3
