# Aço enformado em frio, em substrutura suporte para a sustentação do revestimento exterior de fachada ligeira

- Propriedade do ficheiro: CYPE Ingenieros S.A.
- Formato: FIEBDC-3/2016
- Programa: Gerador de preços para construção civil. CYPE Ingenieros, S.A.
- Data: 19/04/2024
- Âmbito geográfico: Moçambique
- Moeda: MZN
- Custos indirectos: 3 %
- IVA: 17 %

## F Fachadas, divisões e protecções

### FL Fachadas ligeiras

#### FLJ Substrutura suporte

**FLJ010** kg Aço enformado em frio, em substrutura suporte para a sustentação do revestimento exterior de fachada ligeira.
Aço enformado em frio, galvanizado, tipo DX52D+Z275MA, em substrutura suporte de estrutura leve de perfis, das séries omega, L, U, C ou Z, para a sustentação do revestimento exterior de fachada ligeira; com rebites para a união dos perfis entre si e ancoragens mecânicas para a sua fixação.
Inclui: Marcação. Disposição, nivelação e montagem da subestrutura suporte.
Critério de medição de projecto: Peso nominal medido segundo documentação gráfica de Projecto.
Critério de medição de obra: Determinar-se-á, a partir do peso obtido em balança oficial das unidades chegadas à obra, o peso das unidades realmente executadas segundo especificações de Projecto.

| Código | Un | Descrição | Rendimento | Preço | Importância |
|---|---|---|---|---|---|
| mt07ali050a | kg | Aço enformado em frio, galvanizado, tipo DX52D+Z275MA, em substrutura suporte de estrutura leve de perfis, das séries omega, L, U, C ou Z, para a sustentação do revestimento exterior de fachada ligeira; com rebites para a união dos perfis entre si e ancoragens mecânicas para a sua fixação. (material) | 1 | 168.69 | 168.690 |
| mo047 | h | Oficial de 1ª montador de estruturas metálicas. (mão de obra) | 0.013 | 138.26 | 1.797 |
| mo094 | h | Ajudante de montador de estruturas metálicas. (mão de obra) | 0.013 | 103.28 | 1.343 |
| % | % | Custos directos complementares | 2 % | 171.830 | 3.437 |
|  |  | Custos directos |  |  | 175.267 |
