# Revestimiento exterior de fachada, de placas de gesso laminado. Sistema "PLACO"

- Propriedade do ficheiro: CYPE Ingenieros S.A.
- Formato: FIEBDC-3/2016
- Programa: Gerador de preços para construção civil. CYPE Ingenieros, S.A.
- Data: 20/11/2025
- Âmbito geográfico: Moçambique
- Moeda: MZN
- Custos indirectos: 3 %
- IVA: 17 %

## F Fachadas, divisões e protecções

### FL Fachadas ligeiras

#### FLL Revestimento exterior de placas de gesso laminado

**FLL010** m² Revestimiento exterior de fachada, de placas de gesso laminado. Sistema "PLACO".
Revestimiento exterior de fachada, de placas de gesso laminado Glasroc X 13. Sistema "PLACO", formado por: PLACAS: placas de gesso laminado GM-FH1 / EN 15283-2 - 1200 / 2800 / 12,5 / com os bordos longitudinais afinados, Glasroc X 13 "PLACO"; IMPERMEABILIZAÇÃO: membrana altamente transpirante, impermeável à água da chuva, Placotherm Estándar, fixada à estrutura metálica leve autoportante; REVESTIMENTO: camada base de malha de reforço CMALL 160 embebida entre duas camadas de argamassa polimérica de altas prestações reforçada com fibras, Placotherm Base, cor branco, composta de cimento branco, cargas minerais, resinas hidrófugas redispersáveis, fibras e aditivos especiais e camada de acabamento de argamassa orgânica Webertene Advance XS "WEBER", cor a escolher, gama Estándar, acabamento em gota, com um tamanho máximo de partícula de 0,5 mm, à base de siloxanos, cargas minerais, pigmentos resistentes aos raios UV, fungicidas e aditivos especiais sobre primário regulador da absorção Webertene Primer "WEBER". Inclusive parafusos para a fixação das placas, fixações para a ancoragem dos perfis, argamassa Placotherm Base e fita CMALL 160 "PLACO", para o tratamento de juntas entre placas, perfil de PVC com malha de fibra de vidro anti-álcalis, Perfil Esquinas "PLACO", para remate de ângulos, esquinas e cantoneiras e fita adesiva de dupla face para a fixação da membrana altamente traspirante.
Critérios considerados na determinação do preço da unidade de obra: O preço não inclui a estrutura metálica leve autoportante.
Inclui: Colocação e fixação provisória da impermeabilização. Colocação e aparafusamento à estrutura das placas. Tratamento de juntas. Colocação do perfil para remate de ângulos. Espalhamento da camada de argamassa base e colocação da malha. Aplicação de primário. Aplicação da camada de acabamento.
Critério de medição de projecto: Superfície medida segundo documentação gráfica de Projecto, sem deduzir aberturas menores que 1 m², deduzindo 50% das aberturas entre 1 e 2 m² e 100% das aberturas maiores que 2 m², adicionando no entanto, nas últimas, a superfície da parte interior da abertura, correspondente ao desenvolvimento de ombreiras e padieiras. Nas aberturas que não se deduzam, ou que se deduzam parcialmente, estão incluídos os trabalhos de realizar a superfície interior da abertura.
Critério de medição de obra: Medir-se-á a superfície realmente executada segundo especificações de Projecto, sem deduzir aberturas menores que 1 m², deduzindo 50% das aberturas entre 1 e 2 m² e 100% das aberturas maiores que 2 m², adicionando no entanto, nas últimas, a superfície da parte interior da abertura, correspondente ao desenvolvimento de ombreiras e padieiras. Nas aberturas que não se deduzam, ou que se deduzam parcialmente, estão incluídos os trabalhos de realizar a superfície interior da abertura.

| Código | Un | Descrição | Rendimento | Preço | Importância |
|---|---|---|---|---|---|
| mt15pdw100a | m | Fita adesiva de dupla face, com adesivo acrílico, de 50 mm de largura, com resistência aos raios UV, intervalo de temperatura de trabalho de -20 a 100°C, fornecida em rolos de 50 m de comprimento. (material) | 1.7 | 104.75 | 178.075 |
| mt15mvp010a | m | Membrana altamente transpirante impermeável à água da chuva, Placotherm Estándar "PLACO", de 175 µm de espessura e 60 g/m², de 0,01 m de espessura de ar equivalente face à difusão de vapor de água, segundo NP EN 1931, estanquidade à água classe W1 segundo EN 1928, permeabilidade ao ar 2 m³/h·m² a 50 Pa, (Euroclasse E de reacção ao fogo, segundo NP EN 13501-1), fornecida em rolos de 1,50x50 m, segundo NP EN 13859-2. (material) | 1.05 | 277.57 | 291.449 |
| mt12plk010fembc | m² | Placa de gesso laminado GM-FH1 / EN 15283-2 - 1200 / 2800 / 12,5 / com os bordos longitudinais afinados, Glasroc X 13 "PLACO", formada por um núcleo de gesso revestido nas duas faces com fibra de vidro com tratamento hidrófobo. (material) | 1.02 | 2277.33 | 2322.877 |
| mt12plt040 | Ud | Parafuso autoperfurante de aço inoxidável Placotherm Integra "PLACO", com cabeça hexagonal, de 25 mm de comprimento. (material) | 24 | 6.48 | 155.520 |
| mt28fvp010a | m | Fita de juntas de malha de fibra de vidro anti-álcalis, CMALL 160 "PLACO", de 160 g/m² de massa superficial, de 100 mm de largura e 0,52 mm de espessura, fornecida em rolos de 50 m de comprimento. (material) | 2.1 | 30.1 | 63.210 |
| mt28mpp010a | kg | Argamassa polimérica de altas prestações reforçada com fibras, Placotherm Base, "PLACO", cor branco, composta de cimento branco, cargas minerais, resinas hidrófugas redispersáveis, fibras e aditivos especiais, para aplicar com palustra, para tratamento de juntas e emassado superficial de placas em sistemas Placotherm, tipo GP CSIII W2, segundo EN 998-1. (material) | 4.6 | 89.48 | 411.608 |
| mt28fvp040 | m | Perfil de PVC com malha de fibra de vidro anti-álcalis, Perfil Esquinas "PLACO", para remate de ângulos, esquinas e cantoneiras, fornecido em barras de 2,5 m de comprimento. (material) | 0.2 | 140.83 | 28.166 |
| mt28fvp020a | m | Malha de reforço de fibra de vidro anti-álcalis, CMALL 160 "PLACO", de 160 g/m² de massa superficial, de 1,1 m de largura e 0,52 mm de espessura, fornecida em rolos de 50 m de comprimento. (material) | 1.1 | 268.84 | 295.724 |
| mt28pcc010c | l | Primário regulador da absorção Webertene Primer "WEBER", cor a escolher, gama Estándar, à base de copolímeros acrílicos, cargas minerais e aditivos especiais, impermeável à água da chuva e permeável ao vapor de água. (material) | 0.45 | 669.18 | 301.131 |
| mt28esc090c | kg | Argamassa orgânica Webertene Advance XS "WEBER", cor a escolher, gama Estándar, acabamento em gota, à base de siloxanos, cargas minerais, pigmentos resistentes aos raios UV, fungicidas e aditivos especiais. Segundo NP EN 15824. (material) | 1.5 | 410.74 | 616.110 |
| mo052 | h | Oficial de 1ª montador de sistemas de fachadas pré-fabricadas. (mão de obra) | 0.245 | 144.14 | 35.314 |
| mo099 | h | Ajudante de montador de sistemas de fachadas pré-fabricadas. (mão de obra) | 0.145 | 104.83 | 15.200 |
| % | % | Custos directos complementares | 2 % | 4714.384 | 94.288 |
|  |  | Custos directos |  |  | 4808.672 |

Resíduos:
- colocação: mt15mvp010a; factor de resíduo 0.0691327
- colocação: mt12plk010fembc; factor de resíduo 0.00873321
- colocação: mt12plt040 Parafuso autoperfurante de aço inoxidável Placotherm Integra "PLACO", com cabeça hexagonal, de 25 mm de comprimento; factor de resíduo 0.0173333
- colocação: mt28fvp010a; factor de resíduo 0.055
- colocação: mt28mpp010a; factor de resíduo 0.012745
- colocação: mt28fvp040; factor de resíduo 0.048
- colocação: mt28fvp020a; factor de resíduo 0.0547898
- colocação: mt28esc090c; factor de resíduo 0.0066

## Recursos

**mt15mvp010a** m Membrana altamente transpirante impermeável à água da chuva
Dados técnicos: Custo energético 9.750 MJ; Emissão de CO2 0.476 kg; Código LER 17 02 03; Massa do elemento 0.098 kg; Volume 0.000163 m3
Resíduos:
- embalagem: re170203 Plástico. (componente de resíduo); rendimento 0.001 kg; Código LER 17 02 03; Massa do elemento 1 kg; Volume 0.001667 m3

**mt12plk010fembc** m² Placa de gesso laminado GM-FH1 / EN 15283-2 - 1200 / 2800 / 12,5 / com os bordos longitudinais afinados
Dados técnicos: Custo energético 71.219 MJ; Emissão de CO2 3.761 kg; Código LER 17 08 02; Massa do elemento 10.9 kg; Volume 0.0109 m3
Resíduos:
- embalagem: re170203 Plástico; rendimento 0.012 kg

**mt12plt040** Ud Parafuso autoperfurante de aço inoxidável Placotherm Integra "PLACO", com cabeça hexagonal, de 25 mm de comprimento
Dados técnicos: Custo energético 2.521 MJ; Emissão de CO2 0.130 kg; Código LER 17 04 05; Massa do elemento 0.0015 kg
Resíduos:
- embalagem: re170203 Plástico; rendimento 0.025 kg

**mt28fvp010a** m Fita de juntas de malha de fibra de vidro anti-álcalis
Dados técnicos: Custo energético 1.216 MJ; Emissão de CO2 0.060 kg; Código LER 17 02 03; Massa do elemento 0.016 kg; Volume 0.000027 m3
Resíduos:
- embalagem: re170203 Plástico; rendimento 0.001 kg

**mt28mpp010a** kg Argamassa polimérica de altas prestações reforçada com fibras
Dados técnicos: Custo energético 3.340 MJ; Emissão de CO2 0.250 kg; Código LER 17 01 01; Massa do elemento 1 kg; Volume 0.000667 m3

**mt28fvp040** m Perfil de PVC com malha de fibra de vidro anti-álcalis
Dados técnicos: Custo energético 11.906 MJ; Emissão de CO2 0.855 kg; Código LER 17 02 03; Massa do elemento 0.2 kg; Volume 0.000333 m3
Resíduos:
- embalagem: re170203 Plástico; rendimento 0.005 kg

**mt28fvp020a** m Malha de reforço de fibra de vidro anti-álcalis
Dados técnicos: Custo energético 12.410 MJ; Emissão de CO2 0.609 kg; Código LER 17 02 03; Massa do elemento 0.176 kg; Volume 0.000293 m3
Resíduos:
- embalagem: re170203 Plástico; rendimento 0.001 kg

**mt28esc090c** kg Argamassa orgânica Webertene Advance XS "WEBER"
Dados técnicos: Custo energético 4.268 MJ; Emissão de CO2 0.262 kg; Código LER 17 01 01; Massa do elemento 1 kg; Volume 0.000667 m3
Resíduos:
- embalagem: re150101 Embalagens de papel e cartão. (componente de resíduo); rendimento 0.014 kg; Código LER 15 01 01; Massa do elemento 1 kg; Volume 0.001333 m3
