# Classificação de resíduos da construção

- Propriedade do ficheiro: CYPE Ingenieros S.A.
- Formato: FIEBDC-3/2016
- Programa: Gerador de preços para construção civil. CYPE Ingenieros, S.A.
- Data: 20/11/2025
- Âmbito geográfico: Moçambique
- Moeda: MZN
- Custos indirectos: 3 %
- IVA: 17 %

## G Gestão de resíduos

### GC Tratamentos prévios dos resíduos

#### GCA Classificação dos resíduos da construção

**GCA010** m³ Classificação de resíduos da construção.
Preço: 1046.8
Classificação e depósito na obra dos resíduos de construção e/ou demolição, separando-os nas seguintes fracções: madeiras, betão, materiais cerâmicos, pedras, metais, vidros, plásticos, papel e cartão, gesso e resíduos perigosos; dentro da obra na qual foram produzidos, com meios manuais, e carga para camião.
Critério de medição de projecto: Volume teórico, estimado a partir do peso e da densidade aparente dos diferentes materiais que compõem os resíduos, segundo documentação gráfica de Projecto.
Critério de medição de obra: Será medido, incluindo o empolamento, o volume de resíduos realmente classificado segundo especificações de Projecto.

| Código | Un | Descrição | Preço |
|---|---|---|---|
| % | % | Custos directos complementares | 0 |
