# Perfil de transição entre pavimentos ao mesmo nível, de aço inoxidável

- Propriedade do ficheiro: CYPE Ingenieros S.A.
- Formato: FIEBDC-3/2016
- Programa: Gerador de preços para construção civil. CYPE Ingenieros, S.A.
- Data: 19/04/2024
- Âmbito geográfico: Moçambique
- Moeda: MZN
- Custos indirectos: 3 %
- IVA: 17 %

## H Remates e trabalhos auxiliares

### HD Perfis decorativos

#### HDS Perfis para juntas entre pavimentos

**HDS030** m Perfil de transição entre pavimentos ao mesmo nível, de aço inoxidável.
Perfil de transição entre pavimentos ao mesmo nível, de aço inoxidável AISI 304, com superfície lisa, de 40 mm de largura e 4 mm de altura. COLOCAÇÃO: com parafusos.
Inclui: Preparação da superfície suporte. Marcação. Corte e preparação. Colocação e fixação.
Critério de medição de projecto: Comprimento medido segundo documentação gráfica de Projecto. Não foi incrementada a medição por perdas, uma vez que na composição se considerou 5% a mais.
Critério de medição de obra: Medir-se-á o comprimento realmente executado segundo especificações de Projecto.

| Código | Un | Descrição | Rendimento | Preço | Importância |
|---|---|---|---|---|---|
| mt18jpc070pa | m | Perfil de transição entre pavimentos ao mesmo nível, de aço inoxidável AISI 304, com superfície lisa, de 40 mm de largura e 4 mm de altura, com furos para aparafusar à superfície suporte e parafusos. (material) | 1.05 | 740.01 | 777.011 |
| mo023 | h | Oficial de 1ª ladrilhador. (mão de obra) | 0.056 | 132.85 | 7.440 |
| % | % | Custos directos complementares | 2 % | 784.451 | 15.689 |
|  |  | Custos directos |  |  | 800.140 |

Resíduos:
- colocação: mt18jpc070pa; factor de resíduo 0.0045

## Recursos

**mt18jpc070pa** m Perfil de transição entre pavimentos ao mesmo nível
Dados técnicos: Custo energético 11.251 MJ; Emissão de CO2 1.578 kg; Código LER 17 04 05; Massa do elemento 0.22 kg; Volume 0.000105 m3
Resíduos:
- embalagem: re170203 Plástico. (componente de resíduo); rendimento 0.008 kg; Código LER 17 02 03; Massa do elemento 1 kg; Volume 0.001667 m3
