# Moldura para vão de fachada, pré-fabricada de betão

- Propriedade do ficheiro: CYPE Ingenieros S.A.
- Formato: FIEBDC-3/2016
- Programa: Gerador de preços para construção civil. CYPE Ingenieros, S.A.
- Data: 19/04/2024
- Âmbito geográfico: Moçambique
- Moeda: MZN
- Custos indirectos: 3 %
- IVA: 17 %

## H Remates e trabalhos auxiliares

### HR Remates de fachada

#### HRF Pré-fabricados de betão

**HRF050** m Moldura para vão de fachada, pré-fabricada de betão.
Moldura para vão de fachada, pré-fabricada de betão, cor a escolher, em peças de 160x40 mm, com reentrância e ancoragem metálica de aço inoxidável na sua face inferior; assente com argamassa de cimento, confeccionada em obra, com aditivo hidrófugo, dosificação 1:4; e enchimento de juntas entre peças e das uniões com os muros com argamassa de juntas especial para pré-fabricados de betão.
Inclui: Preparação da superfície de apoio. Marcação da disposição das peças. Corte das peças. Colocação de réguas e fios de prumo fixados à parede. Colocação, aprumo, nivelamento e alinhamento das peças. Enchimento de juntas e limpeza.
Critério de medição de projecto: Comprimento medido pelo seu maior desenvolvimento linear, segundo documentação gráfica de Projecto.
Critério de medição de obra: Medir-se-á, pelo seu maior desenvolvimento linear, o comprimento realmente executado segundo especificações de Projecto, incluindo o comprimento que se poderá perder em meias esquadrias.

| Código | Un | Descrição | Rendimento | Preço | Importância |
|---|---|---|---|---|---|
| mt08aaa010a | m³ | Água. (material) | 0.006 | 68.32 | 0.410 |
| mt01arg005a | t | Areia de pedreira, para argamassa preparada em obra. (material) | 0.03 | 713.98 | 21.419 |
| mt08cem000n | kg | Cimento cinzento em sacos. (material) | 7.6 | 5.62 | 42.712 |
| mt08adt010 | kg | Aditivo hidrófugo para impermeabilização de argamassas ou betões. (material) | 0.152 | 54.66 | 8.308 |
| mt20rhp010q | m | Moldura para vão de fachada, pré-fabricada de betão, cor a escolher, em peças de 160x40 mm, com reentrância e ancoragem metálica de aço inoxidável na sua face inferior. (material) | 1.1 | 2479.37 | 2727.307 |
| mt09mcr235 | kg | Argamassa de juntas para pré-fabricados de betão e pedra artificial, composta de cimento, inertes, pigmentos e aditivos especiais. (material) | 0.279 | 112.52 | 31.393 |
| mq06hor010 | h | Betoneira eléctrica com uma capacidade de amassadura de 160 l. (equipamento) | 0.014 | 122.29 | 1.712 |
| mo020 | h | Oficial de 1ª construção. (mão de obra) | 0.501 | 132.85 | 66.558 |
| mo113 | h | Operário não qualificado construção. (mão de obra) | 0.68 | 95.68 | 65.062 |
| % | % | Custos directos complementares | 2 % | 2964.881 | 59.298 |
|  |  | Custos directos |  |  | 3024.179 |

Resíduos:
- colocação: mt01arg005a Areia de pedreira, para argamassa preparada em obra; factor de resíduo 0.00501329
- colocação: mt08cem000n Cimento cinzento em sacos; factor de resíduo 0.0063
- colocação: mt08adt010 Aditivo hidrófugo para impermeabilização de argamassas ou betões; factor de resíduo 0.055
- colocação: mt20rhp010q; factor de resíduo 0.0084
- colocação: mt09mcr235; factor de resíduo 0.035

## Recursos

**mt08aaa010a** m³ Água
Dados técnicos: Custo energético 60.000 MJ; Emissão de CO2 30.000 kg

**mt01arg005a** t Areia de pedreira, para argamassa preparada em obra
Dados técnicos: Custo energético 75.000 MJ; Emissão de CO2 4.000 kg; Código LER 01 04 08; Massa do elemento 1000 kg; Volume 0.666667 m3

**mt08cem000n** kg Cimento cinzento em sacos
Dados técnicos: Custo energético 7.174 MJ; Emissão de CO2 0.904 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt08adt010** kg Aditivo hidrófugo para impermeabilização de argamassas ou betões
Dados técnicos: Custo energético 71.130 MJ; Emissão de CO2 2.824 kg; Código LER 17 09 04; Massa do elemento 1 kg; Volume 0.000667 m3
Resíduos:
- embalagem: re170203 Plástico; rendimento 0.032 kg

**mt20rhp010q** m Moldura para vão de fachada
Dados técnicos: Custo energético 3.139 MJ; Emissão de CO2 1.643 kg; Código LER 17 01 01; Massa do elemento 10.88 kg; Volume 0.007253 m3
Resíduos:
- embalagem: re170201 Madeira; rendimento 0.015 kg
- embalagem: re170203 Plástico; rendimento 0.008 kg

**mt09mcr235** kg Argamassa de juntas para pré-fabricados de betão e pedra artificial
Dados técnicos: Custo energético 7.958 MJ; Emissão de CO2 0.580 kg; Código LER 17 09 04; Massa do elemento 1 kg; Volume 0.000667 m3
Resíduos:
- embalagem: re150101 Embalagens de papel e cartão; rendimento 0.021 kg
- embalagem: re170201 Madeira; rendimento 0.006 kg
- embalagem: re170203 Plástico; rendimento 0.009 kg
