# Padieira de madeira

- Propriedade do ficheiro: CYPE Ingenieros S.A.
- Formato: FIEBDC-3/2016
- Programa: Gerador de preços para construção civil. CYPE Ingenieros, S.A.
- Data: 30/10/2024
- Âmbito geográfico: Moçambique
- Moeda: MZN
- Custos indirectos: 3 %
- IVA: 17 %

## H Remates e trabalhos auxiliares

### HR Remates de fachada

#### HRM De madeira

**HRM030** m Padieira de madeira.
Padieira de madeira maciça de pinho Oregón, de 300x52 mm, envernizada em oficina; colocação com adesivo de borracha sintética; e vedação das juntas entre peças e das uniões com os muros com cola de polímero MS.
Inclui: Limpeza e preparação do plano de apoio. Corte das peças. Marcação do nível de apoio da padieira. Colocação da padieira. Aprumo e nivelamento. Instalação das escoras. Vedação de juntas e limpeza. Remoção das escoras.
Critério de medição de projecto: Comprimento medido segundo documentação gráfica de Projecto, incluindo as entregas nos apoios.
Critério de medição de obra: Medir-se-á o comprimento realmente executado segundo especificações de Projecto, incluindo as entregas nos apoios.

| Código | Un | Descrição | Rendimento | Preço | Importância |
|---|---|---|---|---|---|
| mt29tma140 | kg | Adesivo de borracha sintética, de aplicação em duas faces, para revestimentos decorativos de madeira. (material) | 0.09 | 395.47 | 35.592 |
| mt20dma010a | m | Padieira de madeira maciça de pinho Oregón, de 300x52 mm, envernizada em oficina. (material) | 1 | 2339.06 | 2339.060 |
| mt22www010b | Ud | Cartucho de 290 ml de vedante adesivo monocomponente, neutro, súper elástico, à base de polímero MS, cor cinzento, com resistência à intempérie e aos raios UV e alongamento até à rotura 750%. (material) | 0.1 | 510.25 | 51.025 |
| mo017 | h | Oficial de 1ª carpinteiro. (mão de obra) | 0.223 | 136.3 | 30.395 |
| mo058 | h | Ajudante de carpinteiro. (mão de obra) | 0.223 | 101.06 | 22.536 |
| % | % | Custos directos complementares | 2 % | 2478.608 | 49.572 |
|  |  | Custos directos |  |  | 2528.180 |

Resíduos:
- colocação: mt20dma010a Padieira de madeira maciça de pinho Oregón, de 300x52 mm, envernizada em oficina; factor de resíduo 0.00273262
- colocação: mt22www010b; factor de resíduo 0.06

## Recursos

**mt29tma140** kg Adesivo de borracha sintética, de aplicação em duas faces, para revestimentos decorativos de madeira
Dados técnicos: Custo energético 89.324 MJ; Emissão de CO2 3.894 kg
Resíduos:
- embalagem: re170203 Plástico. (componente de resíduo); rendimento 0.005 kg; Código LER 17 02 03; Massa do elemento 1 kg; Volume 0.001667 m3

**mt20dma010a** m Padieira de madeira maciça de pinho Oregón, de 300x52 mm, envernizada em oficina
Dados técnicos: Custo energético 322.118 MJ; Emissão de CO2 7.370 kg; Código LER 17 02 01; Massa do elemento 8 kg; Volume 0.007273 m3
Resíduos:
- embalagem: re170203 Plástico; rendimento 0.002 kg

**mt22www010b** Ud Cartucho de 290 ml de vedante adesivo monocomponente
Dados técnicos: Custo energético 70.388 MJ; Emissão de CO2 3.428 kg; Código LER 17 09 04; Massa do elemento 0.421 kg; Volume 0.000281 m3
Resíduos:
- embalagem: re170203 Plástico; rendimento 0.1 kg
